# zweigleisiger Ausbau
Angebotsaufforderung (GAEB DA XML 3.3, DA83)
Währung: EUR
Erstellt mit: G&W CALIFORNIA PRO, CALIFORNIA PRO V16.1.00, 16.07.2026

## TWL Raddusch KP2
Datum: 16.07.2026

*Hinweis*
Vorschriftenliste Trinkwasser
Arbeiten an Trinkwasseranlagen dürfen nur von Fachbetrieben mit einer Zertifizierung nach GW 301 und
GW 302 (für grabenlose Verlegung) in der entsprechenden Leitungsdimension und Material ausgeführt werden.

Der Baubetrieb hat die entsprechende DVGW-Zulassung vorzuweisen!

Nachfolgendes DVGW Regelwerk ist einzuhalten,

- EW 291 Reinigen und Desinfektion für die Trinkwasserversorgung
- W 302  Hydraulische Berechnung von Rohrleitungen und Rohrnetzen ...
- W 302  Ergänzung zum DVGW Arbeitsblatt
- W 320  Herstellung, Gütesicherung und Prüfung von Rohren ...
- W 320  Ergänzung zum DVGW Arbeitsblatt
- EW 331 Auswahl, Einbau und Betrieb von Hydranten
- EW 332 Absperr- und Regelarmaturen in Wassertransport und -verteilung
- W 333  Anbohrarmaturen und Anbohrvorgang in der Wasserversorgung
- W 403  Planungsregeln für Wasserrohrleitungen und Wasserrohrnetze
- W 404  Wasseranschlußleitungen
- GW 4  Technische Regeln für Straßenkappen
- GW 120 Planwerke für die Rohrnetze...
- GW 121 Fernleitungen und Verteilungsnetze, Leistungsbilder für Vermessungsleistungen
- GW 301 Qualifikationskriterien für Rohrleitungsbauunternehmen
- EGW 310 Widerlager aus Beton ...
- GW 315 Maßnahmen zum Schutz von Versorgungsanlagen...
- GW 330 Schweißen von Rohren und Rohrleitungsteilen...
- GW 331 Schweißaufsicht für Schweißarbeiten...

Bemerkung:
Armaturen und Formstücke sind in jedem Fall zugsicher einzubauen.

*Hinweis*
Vorbemerkungen Schutz vorhandener Einbauten
Vorhandene Einbauten jeglicher Art (Elt-Verteilerschränke, Hausanschlusssäulen des Energieversorgungs- unternehmens usw.), Einfriedungen und vorgefundenen Grenzsteine sind während der Bauzeit mittels geeigneter Maßnahmen zu schützen und zu erhalten. Es erfolgt keine gesondert Vergütung.
Durch den Auftragnehmer während der Durchführung der Arbeiten beschädigtes Material und Anlagen sind ohne Berechnung von Mehrkosten zu ersetzen. Selbiges gilt für die Wiederherstellung von im Zuge der Bauleistungen entfernten bzw. verloren gegangenen Grenzpunkten.

Vorstehende Bemerkungen gelten für alle Titel des Leistungsverzeichnisses.

### 01 BAUSTELLENEINRICHTUNG

#### 01.01 BAUSTELLENVORBEREITUNG

**01.01.0001 Baustelleneinrichtung**
Einrichten, Vorhalten über die gesamte
Bauzeit sowie Räumen der Baustelle mit folgenden in
den Pauschalpreis einzurechnenden Leistungen:
- Freimachen des Geländes
- Beschaffen u. Herrichten der erforderl. Lager- und
  Arbeitsplätze unter Beachtung der Vorschriften §§45
  u. 46 ArbStättv und ASR 45/1-6 sowie Bauwasser u.
  Baustrom (Baustromanlage gemäß VDE-Bestimmungen
  errichten und nach vorgeschriebenen Zeitabständen
  nach UVV "Elektrische Anlagen u. Betriebsmittel"
  überprüfen) usw.
- Wiederherstellung des Geländes einschl. Entfernung
  von Fundamenten und Verunreinigungen,
- notwendige Geräte, Werkzeuge und Hilfsmittel
- Vorhaltekosten für alle Medien
- alle sonstigen Kosten, die der Auftragnehmer zur
  ordnungsgemäßen Durchführung der Bauaufgabe zu
  erbringen hat und Einmeßarbeiten,
  sofern nicht nach DIN 18299 gesondert ausgeschrieben,
- Sicherungsmaßnahmen der Verkehrswege auf und vor dem
  Grundstück, im Gebäude, auf Zufahrten, Bürgersteigen,
  einschl. Säuberung und Schneeräumung usw.; für eine
  ausreichende Wegebeleuchtung ist zu sorgen;
- Stellen der Sicherheitsfachkraft;
- ebenso sind die Nachbargrundstücke an der Grenze
  absolut zuverlässig und unfallsicher für die gesamte
  Bauzeit bis zur Übergabe zu schützen;
  maßgeblich sind ebenso die Forderungen des Amtes für
  öffentliche Ordnung, der Bauberufsgenossenschaften
  und sonst mitwirkender Behörden, Amtsstellen und
  Körperschaften.
- Sichern der Baustelle mit geeigneter Mitteln
  (Beschilderung, Beleuchtung, Absperrung u.ä.), das
  gesicherte Vorbeileiten des Verkehrs jeglicher Art
  (Verkehrszeichen, Überwege u.ä.),
- Aufwendungen für das Einholen der Schachtscheine,
  Gebühren dafür werden nicht gesondert vergütet.
  Diese sind in den Preis einzurechnen.
Baustelleneinrichtung für Arbeiten im Trinkwasserleitungsnetz.
Menge: 1,000 psch

**01.01.0002 Schutzzaun**
Schutzzaun, versetzbar, aus Einzelelementen mit
verzinktem Stahlrohrrahmen und Vergitterung, mit
Standfüßen, Zaunoberkante über Oberfläche Gelände 2 m,
aufstellen, vorhalten und räumen, einschl. ggf.
mehrfaches umsetzen.
(für Baugruben und offene Rohrgräben)
Vorhaltedauer über die gesamte Bauzeit.
Das erstmalige Aufstellen und das tägliche Öffnen und
Schließen des Bauzaunes sind in den Einheitspreis einzurechnen.
Menge: 150,000 m

**01.01.0003 Beweissicherung**
Vor Beginn der Arbeiten und nach Abschluss der
Baumaßnahme ist durch den Auftragnehmer eine
Beweissicherung für alle durch die Baumaßnahme
betroffenen Flächen, Straßen, Wege, Plätze sowie
angrenzenden Gebäude und Bauwerke (Zäune, Einfahrten
usw.) durchzuführen.

Die vorgefunden Situation ist beweiskräftig zu
dokumentieren (Fotos mit Datum, Skizzen, Einmessungen).

Im Einvernehmen mit dem Auftraggeber, dem Versicherer
und dem Grundstücks- und Hauseigentümer sind vorhandene
Schäden aller Art der angrenzenden Grundstücke (auch
Einfriedungen) und Gebäude vor und nach den Bauarbeiten
beweisfähig zu dokumentieren. Der Auftraggeber erhält
das Original der Beweissicherungsdokumentation
(Ergebnisbericht mit Fotodokumentation) jeweils nach
Abschluss der Untersuchung.

Eine Erlaubnis zur Befahrung, Begehung, Vermessung etc.
ist vom Auftragnehmer beim jeweiligen Eigentümer
einzuholen.

Für die Art und den Umfang der Leistungen gemäß den
vorbeschriebenen beweisfähigen Forderungen wie auch für

- geologische Recherchen;
- Auswahl der gefährdeten Gebäude und Bauwerke im Er-
  gebnis geologischer Recherchen;
- Befragung von Bewohnern und Eigentümern

ist der Auftragnehmer selbst zuständig.

Der Auftraggeber ist von Forderungen Dritter
freizuhalten. Mit der Beweissicherung ist ein unabhängiger
Gutachter zu beauftragen.
Menge: 1,000 psch

**01.01.0004 Koordinierungsleistungen**
Koordinierungsleistungen
Koordinierung mit dem Auftragnehmer der Baumaßnahme in Göritz und dem Auftragnehmer der Baumaßnahme der DB AG durchführen.

Der Koordinierungszuschlag dient ausschließlich zur Koordinierung der parallel laufenden Arbeiten mit den ausführenden Firmen.

Zu Beginn der Tätigkeiten werden durch den WAC dem AN die Ansprechpartner schriftlich mitgeteilt.
Menge: 1,000 psch

**01.01.0005 Grenzpunkte /Meßpunkte sichern**
Grenzstein- und Meßpunktsicherung Sicherung aller
Vermarkungs/Meßpunkte gegen Beschädigungen und
Lageveränderung, einschließlich aller in diesem
Zusammenhang entstehenden Kosten, von Beginn der
Bauausführung bis zur Übergabe des Vorhabens an den AG.
 In der Lage veränderte Grenzpunkte bzw. Meßpunkte
werden auf Kosten des AN durch das zuständige
Vermessungsamt wiederhergestellt.
Menge: 1,000 St

**01.01.0006 Beleuchtungsmast sichern**
Beleuchtungsmast aus Beton oder Metall sichern
Mast während der Bauarbeiten
schützen und sichern.
Der Mast ist mittels Abpolsterung nach Wahl des AN
gegen Beschädigung zu schützen.
Weiter ist der Mast gegen Anfahren, Umfallen/Schiefstellen
nach Wahl des AN zu sichern.
Menge: 1,000 St

**01.01.0007 Fußgängerbehelfsbrücke**
Fußgängerbehelfsbrücke für den Rohrgrabenbereich zur
Anliegernutzung der Eingänge bereitstellen, vorhalten
und bei Bedarf Aufbauen und Rückbauen. Im EP enthalten
sind alle Nebenarbeiten und Zusatzleistungen wie An-
und Abtransport, Auf- und Abladen, Unterhalten und
Sichern sowie das Reinigen etc.
Menge: 1,000 St

#### 01.02 Verkehrssicherung Allgemein

*Hinweis*
Im Zusammenhang mit der vorliegenden Baumaßnahme erfolgt durch den Auftraggeber zeitgleich die Erneuerung von Trink- und Schmutzwasseranlagen im Bereich des Bahnübergangs Göritz. Aufgrund der festgelegten Verkehrsführung dürfen die Bahnübergänge Raddusch und Göritz nicht gleichzeitig für den öffentlichen Verkehr gesperrt werden.

Während einer Sperrung des Bahnübergangs Raddusch muss die Verkehrsverbindung über den Bahnübergang Göritz einschließlich der Zufahrt über den Mühlenweg als Umleitungsstrecke uneingeschränkt zur Verfügung stehen. Die Durchführung verkehrsrelevanter Arbeiten ist daher mit dem Auftraggeber, dem Auftragnehmer der Baumaßnahme Göritz, der DB AG sowie den zuständigen Behörden abzustimmen.

Der Auftragnehmer hat die Beantragung der erforderlichen verkehrsrechtlichen Anordnungen, die Abstimmung der Sperrzeiträume sowie die Anpassung seiner Bauablaufplanung an die vorgenannten Randbedingungen zu berücksichtigen.

Die hieraus entstehenden Aufwendungen sind in die Einheitspreise der nachfolgenden Positionen einzukalkulieren, sofern hierfür keine gesonderten Positionen vorgesehen sind.

**01.02.0001 Verkehrsrechtliche Anordnung einh.**
StL-Nr. 2110591599
Verkehrsrechtliche Anordnung für Einrichtung und Be-
trieb einer Verkehrssicherung nach Unterlagen des AG
einholen und zugehörige Unterlagen erstellen. Erforderliche Ortsbesichtigungen zur Erstellung der Planunterlagen durchführen.
Verkehrsrechtliche Anordnung für OZ 'nachfolgende OZ'

Anfallende Gebühren 'bauseits'
Menge: 1,000 St

*Hinweis: nachfolgende 4 Positionen für Vollsperrung*

**01.02.0002 Verkehrszeichenplan erstellen**
Verkehrszeichenplan für die Arbeitsstellensicherungen
erstellen in Anlehnung an Regelplan B I/15 (Vollsperrung)
unter Berücksichtigung der vorhandenen einmündenden
Straßen und Zufahrten sowie der Teilabschnittsbildungen.
Für
- Sperrung der Bahnhofstraße
Verkehrsrechtliche Anordnungen beantragen,
einschließlich Gebühren, auch bei wiederholter
Antragstellung.
Bestätigten Verkehrszeichenplan der Bauüberwachung
übergeben.
Ergänzungen bzw. Anpassungen den örtlichen
Gegebenheiten bzw. des Baufortschrittes vornehmen.
- Verkehrszeichenpläne 2-fach erstellen.
Zusätzliche Aufwendungen infolge von durch den AN
veranlassten Abweichungen im Bauablauf werden nicht
gesondert vergütet.
Menge: 1,000 St

**01.02.0003 Verkehrssich. läng. Dauer aufbauen Arbeitsstelle**
StL-Nr. 2110510519000000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'Vollsperrung gem. VZ-PLan'
Menge: 1,000 psch

**01.02.0004 Verkehrssich. läng. Dauer vorhalten wie Vorposition**
StL-Nr. 2110511010
Verkehrssicherung längerer Dauer vorhalten, warten, instand setzen und betreiben. Vorübergehende Verkehrssicherungsmaßnahmen durchführen. Die Kontrolle der Verkehrssicherung wird gesondert vergütet.
Verkehrssicherung wie in Vorposition beschrieben.
Menge: 35,000 d

**01.02.0005 Verkehrssich. läng. Dauer abbauen**
StL-Nr. 211051200000
Verkehrssicherung an Arbeitsstellen längerer Dauer abbauen. Vorübergehende Verkehrssicherungsmaßnahmen
durchführen. Vorübergehende Markierung entfernen,
transportable Lichtsignalanlage, bauliches Leitelement,
mobile Stauwarnanlage, LED-Anzeigetafel und transportable Schutzeinrichtung abbauen werden gesondert
vergütet.
Menge: 1,000 Psch

*Hinweis: nachfolgende 4 Positionen für halbseitige Sperrung*

**01.02.0006 Verkehrszeichenplan erstellen**
Verkehrszeichenplan für die Arbeitsstellensicherungen
erstellen in Anlehnung an Regelplan B I/2 (halbseitige Sperrung)
unter Berücksichtigung der vorhandenen einmündenden
Straßen und Zufahrten sowie der Teilabschnittsbildungen.
Für
- Sperrung der Bahnhofstraße
Verkehrsrechtliche Anordnungen beantragen,
einschließlich Gebühren, auch bei wiederholter
Antragstellung.
Bestätigten Verkehrszeichenplan der Bauüberwachung
übergeben.
Ergänzungen bzw. Anpassungen den örtlichen
Gegebenheiten bzw. des Baufortschrittes vornehmen.
- Verkehrszeichenpläne 2-fach erstellen.
Zusätzliche Aufwendungen infolge von durch den AN
veranlassten Abweichungen im Bauablauf werden nicht
gesondert vergütet.
Menge: 1,000 St

**01.02.0007 Verkehrssich. läng. Dauer aufbauen Arbeitsstelle**
StL-Nr. 2110510519000000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'halbseitige Sperrung gem. VZ-PLan'
Menge: 1,000 psch

**01.02.0008 Verkehrssich. läng. Dauer vorhalten wie Vorposition**
StL-Nr. 2110511010
Verkehrssicherung längerer Dauer vorhalten, warten, instand setzen und betreiben. Vorübergehende Verkehrssicherungsmaßnahmen durchführen. Die Kontrolle der Verkehrssicherung wird gesondert vergütet.
Verkehrssicherung wie in Vorposition beschrieben.
Menge: 30,000 d

**01.02.0009 Verkehrssich. läng. Dauer abbauen**
StL-Nr. 211051200000
Verkehrssicherung an Arbeitsstellen längerer Dauer abbauen. Vorübergehende Verkehrssicherungsmaßnahmen
durchführen. Vorübergehende Markierung entfernen,
transportable Lichtsignalanlage, bauliches Leitelement,
mobile Stauwarnanlage, LED-Anzeigetafel und transportable Schutzeinrichtung abbauen werden gesondert
vergütet.
Menge: 1,000 Psch

**01.02.0010 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle '= schriftlicher Nachweis.'
Menge: 75,000 d

**01.02.0011 Sperren von Parkflächen**
Sperren von Parkflächen während
der Baudurchführung entsprechend bestätigtem
VZ-Plan des AN.
Sperrung an Arbeitsstellen aufstellen, Vorhalten,
Warten und Betreiben für die gesamte Bauzeit.
Einschl. Umbau der Sperrung (falls erforderlich)
entsprechend dem Baufortschritt und Abbau nach
Ende der Baumaßnahme.
(Parkflächen Bahnhofstraße am BÜ)
Menge: 1,000 psch

#### 01.03 überörtliche Umleitung

*Hinweis: Die bestehende überörtliche Umleitung der Fa. Lauer wird für diese Baumaßnahme weitergeführt/angepasst.*
Die Einrichtung, Unterhaltung, Anpassung und der Rückbau der überörtlichen Umleitungsbeschilderung sind mit den verkehrlichen Einschränkungen der parallel durchgeführten Maßnahme in Göritz zu koordinieren.

**01.03.0001 großräumigen Umleitungsplan erstellen/ abstimmen**
Umleitungsplan für großräumige Umleitung
einschließlich aller erforderlichen Plantafeln
erstellen und verkehrsrechtliche Anordnung
beantragen, einschließlich Gebühren.
Bestätigten Umleitungsplan der Bauüberwachung
übergeben.
Umleitungsplan 2- fach erstellen
Nach Verkehrskonzept des AN.
Menge: 1,000 Psch

**01.03.0002 Verkehrssich. läng. Dauer aufbauen Umleitungsstrecke*Verk.konzept AG auß. Kraft setzen**
StL-Nr. 2110510522200099
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Vorhandene Verkehrsschilder nach Unterlagen des AG außer Kraft setzen.
Anfallende Gebühren 'werden nicht gesondert vergütet und sind mit einzukalkulieren. Verkehrszeichen werden nicht gesondert vergütet.'
Menge: 1,000 Psch

**01.03.0003 Verkehrssich. läng. Dauer vorhalten wie Vorposition**
StL-Nr. 2110511010
Verkehrssicherung längerer Dauer vorhalten, warten, instand setzen und betreiben. Vorübergehende Verkehrssicherungsmaßnahmen durchführen. Die Kontrolle der Verkehrssicherung wird gesondert vergütet.
Verkehrssicherung wie in Vorposition beschrieben.
Menge: 35,000 d

**01.03.0004 Verkehrssich. läng. Dauer abbauen**
StL-Nr. 211051200000
Verkehrssicherung an Arbeitsstellen längerer Dauer abbauen. Vorübergehende Verkehrssicherungsmaßnahmen
durchführen. Vorübergehende Markierung entfernen,
transportable Lichtsignalanlage, bauliches Leitelement,
mobile Stauwarnanlage, LED-Anzeigetafel und transportable Schutzeinrichtung abbauen werden gesondert
vergütet.
Menge: 1,000 Psch

**01.03.0005 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle '= schriftlicher Nachweis.'
Menge: 35,000 d

**01.03.0006 Planskizze aufstellen**
Planskizze mit Darstellung der großräumigen
Umleitungsführung
entsprechend statischen und konstruktiven
Erfordernissen mit Aufstellvorrichtung aufstellen
und beseitigen, für die Bauzeit vorhalten und warten.
Vorübergehende Sicherungsmaßnahmen durchführen.
70 v.H. des Preises werden nach Aufstellen,
der Rest nach Beseitigen vergütet.
Größe: mind. 1600 x 1250 mm
Schriftgröße: 126 mm
Mit retroreflektierender Folie 'RA2C'
Befestigung nach Wahl des AN
Anbringung neben der Fahrbahn.
incl. Ständerkonstruktion und transportabler
Aufstellvorrichtung (Schilderständer)
Windlastzone II.
Menge: 2,000 St

#### 01.04 Verkehrssicherung Querweg / Am Bahndamm

**01.04.0001 Verkehrszeichenplan erstellen**
Verkehrszeichenplan für die Arbeitsstellensicherungen
erstellen in Anlehnung an Regelplan B I/15 (Vollsperrung)
unter Berücksichtigung der vorhandenen einmündenden
Straßen und Zufahrten sowie der Teilabschnittsbildungen.
Für
- Sperrung der Straßen: Querweg und Am Bahndamm
Verkehrsrechtliche Anordnungen beantragen,
einschließlich Gebühren, auch bei wiederholter
Antragstellung.
Bestätigten Verkehrszeichenplan der Bauüberwachung
übergeben.
Ergänzungen bzw. Anpassungen den örtlichen
Gegebenheiten bzw. des Baufortschrittes vornehmen.
- Verkehrszeichenpläne 2-fach erstellen.
Zusätzliche Aufwendungen infolge von durch den AN
veranlassten Abweichungen im Bauablauf werden nicht
gesondert vergütet.
Menge: 1,000 St

**01.04.0002 Verkehrssich. läng. Dauer aufbauen Arbeitsstelle**
StL-Nr. 2110510519000000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'Vollsperrung gem. VZ-PLan'
Menge: 1,000 psch

**01.04.0003 Verkehrssich. läng. Dauer vorhalten wie Vorposition**
StL-Nr. 2110511010
Verkehrssicherung längerer Dauer vorhalten, warten, instand setzen und betreiben. Vorübergehende Verkehrssicherungsmaßnahmen durchführen. Die Kontrolle der Verkehrssicherung wird gesondert vergütet.
Verkehrssicherung wie in Vorposition beschrieben.
Menge: 26,000 d

**01.04.0004 Verkehrssich. läng. Dauer abbauen**
StL-Nr. 211051200000
Verkehrssicherung an Arbeitsstellen längerer Dauer abbauen. Vorübergehende Verkehrssicherungsmaßnahmen
durchführen. Vorübergehende Markierung entfernen,
transportable Lichtsignalanlage, bauliches Leitelement,
mobile Stauwarnanlage, LED-Anzeigetafel und transportable Schutzeinrichtung abbauen werden gesondert
vergütet.
Menge: 1,000 Psch

**01.04.0005 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle '= schriftlicher Nachweis.'
Menge: 26,000 d

#### 01.05 NACHWEISE

**01.05.0001 Gegengewicht f.Kpruefg.bereitst. Plattendrversuch.**
Belastungsfahrzeug als Gegengewicht (z.B. ausreichend
beladener Lkw) bei Kontrollpruefungen bereitstellen
fuer Plattendruckversuch nach DIN 18 134.
Menge: 1,000 h

**01.05.0002 Plattendruckvers.f.Kpruefg.durchf.**
Plattendruckversuch nach DIN 18 134 fuer Kontrollpruefung nach Angabe des AG durchfuehren einschliesslich Bereitstellung saemtlicher Geraete, sowie
Lieferung der Auswertung und Darstellung der
Messergebnisse.
Menge: 2,000 St

**01.05.0003 Prüfung mit Künzelstab**
Prüfung mit leichter Rammsonde bis unter Rohrauflager
mit Eindringtiefe bis 3 m im Beisein eines Vertreters
des AG.
Menge: 10,000 m

**01.05.0004 Bauakte und Baustellendokumentation**
Erstellung einer Bauakte gemäß Anforderungen des AG.
Die Bauakte ist zeitnah nach Fertigstellung der
Baumaßnahme, möglichst vor Abnahme dem AG ohne
weitere Weisung zu übergeben.
Ausführung 1-fach im Ordner.

Die Bauakte enthält alle erforderlichen Nachweise,
Lieferscheine, Bautagesberichte, Materialzertifikate,
statische Berechnungen, Vermessungsunterlagen,
Verdichtungsnachweise, Druck- und Hygieneproben,
Bohrprotokolle, Knotenpunktzeichnungen, Kamerabefahrungen
und Fotodokumentation sowie die Fachbauleitererklärung u.ä.
Menge: 1,000 psch

**01.05.0005 Gütenachweis**
Der AN hat dem AG den Nachweis der Überwachung
der zu liefernden Stoffe und Bauteile entsprechend den
betreffenden DIN/EN Normen zu erbringen.
Diese Forderung gilt als erfüllt, wenn für
nichtgenormte Stoffe und Bauteile ein gültiges
Prüfzeugnis/ Prüfzeichen einer anerkannten Prüfanstalt
vorliegt.
Menge: 1,000 psch

#### 01.06 Vermessungsarbeiten

**01.06.0001 Erstabsteckung**
Erstabsteckung und Sicherung der Trassenhauptpunkte
von einem Vermessungsbüro herstellen lassen
und über die Bauzeit ständig unterhalten, einschl.
aller Materialien und Kosten.
Menge: 1,000 psch

**01.06.0002 Bestandsvermessung**
In Lage und Höhe sind unter Berücksichtigung der
vorgefundenen Topographie im zu vermessenden Bereich
bzw. der sich aus der Bautätigkeit ergebenden
Änderungen der Topographie einzumessen (Bestandsplan):
Trinkwasserleitungen und Hausanschlüsse mit allen
Knotenpunktskizzen einschl. aller Bauteile und
Sonderbauwerke wie z.B. Ventilanbohrschellen, Schieber,
Hydranten, Abzweige, Entleerungen, Entlüftungen und
alle Richtungsänderungen usw.
Hingewiesen wird zusätzlich auf die Lage- und
höhenmäßige Einmessung der Anfangs-, End- und
Knickpunkte der Grundstücksanschlüsse.
Einzumessen sind ebenfalls alle kreuzenden und
parallel verlaufenden Kabel und Leitungen, vor allem
auch anderer Rechtsträger, die im Rahmen der
Bauausführung aufgefunden werden.
Für jeden Hausanschluss ist ein gesondertes Aufmaßblatt
nach Vorlage des WAC zu erstellen.
Der Höhenverlauf der Leitung ist wenn erforderlich, aus
vorhandenen Bohrprotokollen zu entnehmen und einzuarbeiten.
An den AG sind sowohl vervielfältigungsfähige analoge
Bestandspläne (Folie) in Nord-Süd-Ausrichtung im
Maßstab 1:500 als auch digitale Bestandsunterlagen
entsprechend des nachfolgend genannten
Koordinatensystems georeferenziert in
Nord-Süd-Ausrichtung im Format Autocad (.dwg)
und unter Beachtung der Zeichen- und Erfassungsvorschrift
des WAC auf Windows-Pc lesbarem Datenträger
mit dem Abschluss der Baumaßnahme zu übergeben.
Lage- und Höhensystem:
- Amtliches Bezugssystem der Lage: ETRS 89
- Amtliches Bezugssystem der Höhe: DHHN 2016.
Menge: 1,000 psch

#### 01.07 Hindernisse / Abbrucharbeiten

**01.07.0001 Mauerwerk aus künstl. Steine**
Hindernisse aus Mauerwerk aus künstlichen Steinen im
Boden bei Aushubarbeiten abbrechen, laden und
entsorgen incl. Kippgebühren.
Als Hindernisse gelten Körper in Einzelgrößen ab 1 m3.
Im EP enthalten ist die Zerkleinerung mittels
Aufbruchhammer.
Menge: 5,000 m3

**01.07.0002 Hindernisse Beton unbewehrt**
Hindernisse aus unbewehrtem Beton im Boden bei
Aushubarbeiten abbrechen, laden und entsorgen incl.
Kippgebühren.
Als Hindernisse gelten Körper in Einzelgrößen ab 1 m3.
Im EP enthalten ist die Zerkleinerung mittels
Aufbruchhammer.
Menge: 5,000 m3

**01.07.0003 Hindernisse Beton unbewehrt, von Hand**
wie Vorposition, jedoch Abbruch von Hand.
Menge: 5,000 m3

**01.07.0004 Zul. Betonhindernisse bewehrt**
Zulage zu Betonhindernissen bei bewehrtem Beton. Incl.
Trennung der Ausbaustoffe und separater Entsorgung,
incl. Kippgebühren.
Menge: 5,000 m3

#### 01.08 Baufeldfreimachung

**01.08.0001 Wurzelstöcke roden DU über 0,1-0,3 m*Wst.Verw. AN**
StL-Nr. 211060191001
Wurzelstöcke roden. Gemessen wird der Durchmesser der
Schnittstelle des Wurzelstocks vor dem Roden.
Durchmesser über 0,10 bis 0,30 m.
Wurzelstöcke nach Wahl des AN verwerten.
Menge: 2,000 St

**01.08.0002 Wurzelstöcke roden DU über 0,3-0,5 m*Wst.Verw. AN**
StL-Nr. 211060192001
Wurzelstöcke roden. Gemessen wird der Durchmesser der
Schnittstelle des Wurzelstocks vor dem Roden.
Durchmesser über 0,30 bis 0,50 m.
Wurzelstöcke nach Wahl des AN verwerten.
Menge: 2,000 St

**01.08.0003 Entfernen von Sträuchern**
Entfernen von Strauchwerk und Jungwald unter 10 cm
Stammdurchmesser innerhalb des Baufeldes einschließlich
Abtransport und Beseitigung.
Bereich: Querweg
Menge: 10,000 m2

#### 01.09 Provisorische Umfahrung der Baugrube

*Hinweis*
Vorbemerkung Umfahrung
Herstellung, Unterhaltung und Rückbau einer provisorischen Umfahrung für den Bus- und Individualverkehr in der Bahnhofstraße (Zielgrube); Führung über bestehenden Gehweg und Grünfläche mittels Stahlplattenabdeckung.

**01.09.0001 Geotextil als Trennschicht GRK 3**
Geotextil als Trenn- und Filterschicht verlegen.
Überlappung mindestens 0,50 m.
Geotextilrobustheitsklasse mind. 3.
Verlegen quer zur Straßenachse.
Abrechnung nach abgewickelter, überdeckter Fläche
ohne Überlappung.
Menge: 20,000 m2

**01.09.0002 Baustraße aus Stahlplatten**
Die Position beinhaltet die auszulegende Fläche von ca.10m x 2,0m.
Dabei werden die Stahlplatten im Gehweg- und Grünflächenbereich
neben der Baugrube (Zielgrube) verlegt.

Lieferung von Stahlplatten Mindestdicke 14mm für Herstellung einer Baustraße Inklusive An- und Abtransport, inklusive Auslegen und Aufnehmen.
Die Position beinhaltet das erforderliche Reinigen und Richten der Platten nach Rückbau.
Menge: 20,000 m2

**01.09.0003 Miete Stahlplatten**
Miete Stahlplatten ab dem 1. Tag je Kalendertag für eine Stahlplatte.
Mietpreis der mobilen Fahrstraße für Stahlplatten.
Zeit: 30 Tage
Menge: 1,000 psch

#### 01.10 offene Wasserhaltung

*Hinweis*
Die offenen Wasserhaltung ist anzuwenden wenn dies ein
Bodengutachten aussagt oder die anfallenden
Wassermengen beherrschbar entsprechend den Forderungen
zur wasserfreien Verlegung von Rohrleitungen bleiben.

**01.10.0001 Pumpe, E-Motor, 10 m3/h**
Liefern der Pumpe nach Wahl des AN für die offene
Wasserhaltung sowie aller Anschluß- und
Verbindungsleitungen für eine fachgerechte Entsorgung
des anstehenden Wassers. Fördermenge bis 10 m3/h
Menge: 1,000 St

**01.10.0002 Zul. Pumpe, je weitere 10 m3/h**
Zulage zu voriger Pos.,
je weiterer 10 m3/h Fördermenge
Menge: 1,000 St

**01.10.0003 Notstromerzeuger, 5kVA**
Liefern des Stromerzeugers für die offene Wasserhaltung
incl. aller Betriebsmittel
Menge: 1,000 St

**01.10.0004 Pumpenbetrieb 10 m3/h**
Betreiben der Wasserhaltung für den Zeitraub der
Wasserhaltung. Inklusive Vorhaltung Notstromerzeuger.
Abgerechnet wird je Tag der Betreibung.
Menge: 1,000 d

#### 01.11 Hilfsleistungen

**01.11.0001 Probegefäß liefern 10-l-Blecheimer**
Probegefäß zur Aufnahme von Baustoffproben, für Kontrollprüfungen und für Rückstellproben des AG liefern.
Probegefäß = sauberer 10-l-Blecheimer mit dicht schließendem Deckel.
Menge: 1,000 St

**01.11.0002 Asphaltfräsgut untersuchen**
Deklarationsanalyse Asphaltfräsgut
Haufwerkbeprobung Asphaltfräsgut (Haufwerke bis max. 500 m³ )
durch gelistete Laboratorien durchführen, Probeentnahme,
chemisch - analytische Untersuchung und Bewertung nach
den Vorgaben der RuVA-StB 01 und DepV. Verwertungsklasse bzw.
Deponieklasse feststellen um Entsorgungsweg festlegen zu können.

Bestimmung des Gesamtgehaltes im Feststoff PAK nach EPA und
Phenolindex im Eluat entsprechend RuVA-StB 01 und Deklarationsanalyse
nach DepV, Anhang 3, Tabelle 2 (Untersuchungsumfang entsprechend
Spalten DK I – III,
inkl. Säureneutralisationskapazität bei gefährlichen Abfällen).
Durchführung der Probenahme nach Vorgaben der LAGA PN 98.

Abrechnung nach Vorlage der Prüfberichte.
Menge: 1,000 St

**01.11.0003 Deklarationsanalyse Boden**
Deklarationsanalyse Boden
(Haufwerke bis max. 500 m³ ) durch
gelistete Laboratorien durchführen, Probeentnahme,
chemisch - analytische Untersuchung und Bewertung nach
den Vorgaben der EBV / Mantelverordnung. Materialklasse nach
EBV feststellen um Entsorgungsweg festlegen zu können.

Deklarationsanalyse nach EBV Anlage 1, Tabelle 3 (Untersuchungsumfang entsprechend Spalte BM-0*).
Durchführung der Probenahme nach Vorgaben der LAGA PN 98.

Abrechnung nach Vorlage der Prüfberichte.
Menge: 1,000 St

**01.11.0004 Deklarationsanalyse Abbruchmaterial**
Deklarationsanalyse Abbruchmaterial
Haufwerkbeprobung Abbruchmaterial aus Straßenrückbau
(Haufwerke bis max. 500 m³ ) durch gelistete Laboratorien
durchführen, Probeentnahme, chemisch - analytische
Untersuchung und Bewertung nach den Vorgaben der
EBV / Mantelverordnung . Materialklasse nach EBV
feststellen um Entsorgungsweg festlegen zu können.

Deklarationsanalyse nach EBV Anlage 1, Tabelle 1 (RC-1 bis RC-3) und Anlage 4, Tabelle 2.2 (Überwachungswerte).
Durchführung der Probenahme nach Vorgaben der LAGA PN 98.

Abrechnung nach Vorlage der Prüfberichte.
Menge: 1,000 St

**01.11.0005 Fläche für Abfälle einrichten**
Fläche für Abfälle einrichten
Fläche für die vorläufige Lagerung von Straßenausbaustoffen
einrichten.
Mit reißfester Folie witterungsbeständig und
verwehungssicher abdecken.
Fläche = gebunden befestigten Lagerplatz herstellen.
Fläche nach Wahl des AN.
Lagerfläche für Menge in technologischer Abhängigkeit des AN
und Bauabschnittsbildung vorhalten.
Abstände zwischen den Ausbaumaterialien berücksichtigen.
Prüfzeiten der Schadstoffanalyse beachten.
Fläche für:
- Asphalt
- Auffüllungen aus Schotter
Menge: 1,000 Psch

**01.11.0006 Fläche für die vorl. Lagerung vorhalten**
Fläche aus Vorposition für die vorläufige
Lagerung vorhalten u. unterhalten
Menge: 1,000 Mt

**01.11.0007 Fläche für die vorl. Lagerung räumen**
Fläche für die vorläufige Lagerung räumen.
Benutzte Flächen entsprechend dem ursprünglichen
Zustand wieder herstellen. Ausbaustoffe und Folie
nach Wahl des AN entsorgen.
Menge: 1,000 Psch

**01.11.0008 Verkehrszeichenkombination abbauen**
Verkehrsschilder mit Aufstellvorrichtung abbauen.

Verkehrszeichen VZ 314 (Parken) / VZ 1044-10 (Rollstuhlfahrer).
Aufstellvorrichtung = Rohrpfosten aus Stahl.
Fundament entfernen.
Fundamente abbrechen einschließlich aller notwendigen Erdarbeiten.
Wiederverwendbaren Pfosten säubern und zum Lagerplatz des AN fördern und abladen. Übriges Material nach Wahl des AN verwerten.
Menge: 1,000 St

**01.11.0009 Verkehrszeichenkombination aufstellen**
Verkehrsschilder aufstellen

Verkehrszeichen  VZ 314 (Parken) / VZ 1044-10 (Rollstuhlfahrer).
'..........' Die Aufstellung hat in der ursprünglichen Position, Höhe und
Ausrichtung zu erfolgen, wie vor dem Abbau vorgefunden.
Montage der Verkehrszeichen unter Verwendung vorhandener
oder gleichwertiger neuer Befestigungsmittel (Schellen, Schrauben).
Betonfundament C12/15, Durchmesser = 30 cm, Tiefe = 80 cm,
bis 5 cm unter Oberkante Gelände.
Verkehrsschilder von Lagerplatz des AN fördern und abladen.
Menge: 1,000 St

#### 01.12 Stundensätze

**01.12.0001 Verrechnungssatz fuer Arbeitskraft Poliere**
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Poliere, Schachtmeister oder dgl.
Menge: 1,000 h

**01.12.0002 Verrechnungssatz fuer Arbeitskraft SpezialBFA(III 1)**
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Spezialbaufacharbeiter (Berufsgruppe III 1).
Menge: 1,000 h

**01.12.0003 Verrechnungssatz fuer Arbeitskraft Bauwerker (VII)**
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Bauwerker (Berufsgruppe VII).
Menge: 1,000 h

**01.12.0004 Bagger bis 0,5 m3 Löffelinhalt mit Fahrer**
Menge: 1,000 h

**01.12.0005 Bagger über 0,5 bis 1 m3 Löffelinhalt mit Fahrer**
Menge: 1,000 h

**01.12.0006 Frontlader bis 1 m3 Löffelinhalt mit Fahrer**
Menge: 1,000 h

**01.12.0007 Verdichtungsgerät AT 2000**
Verdichtungsgerät AT 2000 mit Bedienung
Menge: 1,000 h

**01.12.0008 Verdichtungsgerät Vibro-Max-Walze**
Verdichtungsgerät Vibro-Max-Walze mit Bedienung
Menge: 1,000 h

**01.12.0009 Kompressor mit Hammer**
Kompressor mit Hammer mit Bedienung
Menge: 1,000 h

**01.12.0010 Handschneidgerät**
Handschneidgerät mit Diamantscheibe
Durchmesser 300 mm mit Bedienung
Menge: 1,000 h

**01.12.0011 Verrechnungssatz fuer LKW LKW-Kipper 12 t**
Stundenlohnarbeiten durch Lastkraftwagen auf Anordnung
des AG ausfuehren. Der Verrechnungssatz fuer den jeweiligen LKW umfasst saemtliche Aufwendungen fuer den Einsatz des LKW, insbesondere Geraetevorhalte- und Be-
triebsstoffkosten sowie saemtliche Zuschlaege einschliesslich der Kosten fuer den Fahrer. Der Verrechnungssatz gilt fuer das zum Zeitpunkt des Abrufes einsatzbereit auf der Baustelle befindliche Fahrzeug. Verguetet werden die tatsaechlich geleisteten Arbeitsstunden nach der tatsaechlichen Nutzlast des jeweiligen LKW
(ohne Erhoehung der Nutzlaststufe fuer Sonderfahrzeuge).
LKW-Kipper, ca. 12 t Nutzlast.
Menge: 1,000 h

**01.12.0012 Elektropumpe bis 10 m3/Stunde einschl. evtl. erforderlichem Pumpensumpf**
Menge: 1,000 h

**01.12.0013 Elektropumpe bis 20 m3/Stunde einschl. evtl. erforderlichem Pumpensumpf**
Menge: 1,000 h

### 02 TWL

#### 02.01 Oberflächenarbeiten

**02.01.0001 Tragschicht aufnehmen, entsorgen Rohrgraben * Aufüllungen, bis BM-F3 Mat. Verw. zuf.**
Tragschicht aufnehmen und entsorgen.
Schichten aus Auffüllungen bestehend aus
Schotter, Splitt, Sand.
Dicke 'bis 0,5 m'
Fläche = Rohrgraben,Montagegrube, Start-/ Zielgruben in Fahrbahn.
Material der Verwertung nach Wahl des AN zuführen.
Der Entsorgungsnachweis ist zu erbringen (Lieferscheine).
Baustoff mit Zuordnungswert bis BM-F3
Menge: 55,000 m2

**02.01.0002 Planum wiederherstellen, +/- 2 cm**
Planum wiederherstellen gem. ZTVE-StB 94,
zur Aufnahme einer ungebundenen Tragschicht,
Auf- und Abtrag bis 5 cm,
zulässige Abweichung von der Sollhöhe +/- 2 cm,
Verformungsmodul EV2 mind. 45 MPa,
in der Kanaltrasse und in Teilflächen,
zum Aufbau der ungebundenen Tragschicht.
Menge: 55,000 m2

**02.01.0003 Schottertragschicht gem. ZTV T-StB 95/02, bis 40 cm Fahrbahn**
Schottertragschicht gem. ZTV T-StB 95/02
liefern und höhen-u. profilgerecht herstellen,
für Leitungstrasse/Baugruben in Fahrbahn- und
Neben-/Teilflächen der Belastungsklasse Bk3,2,
aus Schotter-Splitt-Sand-Gemisch, Körnung  0/45 mm,
Baustoffgemisch ohne RC-Baustoffe,
Verformungsmodul EV2 mind. 150 MPa,
Verdichtungsgrad DPr mind. 100%,
Schichtdicke bis 40 cm.
Menge: 55,000 m2

**02.01.0004 Prov. Deckenschluss Asphaltfläche, Dicke 16 cm**
Provisorischer Deckenschluss im Bereich von
Asphaltfahrbahnen aus Schottertragschicht 0/32
im Rohrgrabenbereich herstellen und verdichten,
unterhalten und vor dem Einbau der Asphaltschichten
wieder ausbauen.
Schichtdicke 16 cm.
Verdichtung auf mind. Ev2=120 MN/m2.
Nach dem Rückbau ist ein Planum höhen- und
profilgerecht herzustellen, einschl. Nachverdichtung.
Menge: 46,000 m2

**02.01.0005 Prov. Deckenschluss Asphaltfläche, Dicke 12 cm**
Provisorischer Deckenschluss im Bereich von
Asphaltfahrbahnen aus Schottertragschicht 0/32
im Rohrgrabenbereich herstellen und verdichten,
unterhalten und vor dem Einbau der Asphaltschichten
wieder ausbauen.
Schichtdicke 12 cm.
Verdichtung auf mind. Ev2=120 MN/m2.
Nach dem Rückbau ist ein Planum höhen- und
profilgerecht herzustellen, einschl. Nachverdichtung.
Menge: 9,000 m2

**02.01.0006 Bordst. aufn. Beton Tief/Hochb. Beton-Rs**
Bordsteine aufnehmen Beton Tief/Hochb. Beton-
Rückenstütze Steine seit.lagern  Bordsteine aufnehmen.
Bordsteine aus Beton, alle Größen, als Tief- oder
Hochbord in Beton oder Mörtel versetzt. Unterbeton und
Rückenstütze aus Beton aufbrechen. Wiederverwendbare
Bordsteine innerhalb der Baustelle fördern, säubern und
sortiert lagern. Länge des Förderweges bis 0,5 km.
Nicht wiederverwendbare Bordsteine und übriges
Aufbruchgut von der Baustelle entfernen und einer
Wiederverwertung zuführen.
Menge: 6,000 m

**02.01.0007 Bordstein gelagert setzen, Beton**
Bordsteine setzen, Betonbord,
Bordsteine vom Lagerplatz des AN holen, einschl. Transport
und Be-und Entladen.
Bordsteine in Geraden, Kurven oder Absenkungen setzen.
Bordsteine aus Beton, alle Größen. Rückenstütze aus
Beton C12/15. Unterbeton C12/15, bis 20 cm dick.
Erforderliche Erdarbeiten ausführen. Eine Zulieferung
von 10% Neumaterial ist  in die Position
einzukalkulieren.
Menge: 4,000 m

**02.01.0008 Zulage Betonbord Neumaterial**
Zulage zur Vorposition Betonborsteine seitl. gelagert,
setzen für die Neulieferung von Betonbordsteinen zum
Einbauort. Die Position gilt für alle gängigen
Betonborde, Hochbord/Tiefbord/Rundbord.
Der Einbau erfolgt erst nach Anzeige und Freigabe durch
den AG.
Menge: 2,000 m

**02.01.0009 Pflasterd.m. Betonpfl.-steinen aufn.**
Pflasterdecke mit Pflastersteinen aus Beton aufnehmen.
Aufnehmen der Tragschicht wird gesondert vergütet.
Pflasterstein ca. 8 cm dick.
Mit Fugenfüllung aus ungebundenem Fugenmaterial.
Bettung aus ungebundenem Bettungsmaterial.
Steine zum Lagerplatz des AN fördern
und abladen. Übriges Aufbruchgut nach Wahl des AN verwerten.
Menge: 7,000 m2

**02.01.0010 Pflasterd. aus Betonsteinen herst.**
Pflasterdecke mit Pflastersteinen aus Beton herstellen.
In Flächen 'Parkplatz'
Einzelflächen über 2,00 bis 10,00 m2.
Format für Rastermaß =  10 x 20 x 8
Bettung und Fugen : Splitt 0/5
Steine im Läuferverband verlegen.
Pflastersteine vom Lagerplatz des AN holen, einschl. Transport
und Be-und Entladen.
Einschl. ca. 20% der aufgenommenen Steine zuliefern.
Menge: 7,000 m2

**02.01.0011 Feldsteinpflaster aufnehmen**
Feldsteinplaster unter Asphaltdeckschicht aufnehmen.
Material = Feldstein
Steine und übriges Aufbruchgut nach Wahl des AN verwerten.

Hinweis:
Beim Ausbau von Feldstein sind die Schichtdicken und der Aufbau gemäß den beigefügten Unterlagen (Baugrundgutachten)  zu berücksichtigen.
Menge: 22,000 m2

**02.01.0012 Oberboden abtragen Abtrag 10 -30 cm * Abrechnung Abtrag**
Oberboden ggf. einschließlich Vegetationsdecke abtragen
und der Verwertung nach Wahl des AN zuführen.
Dicke des Abtrages über 10 bis 30 cm.
Abgerechnet wird nach Abtragsprofilen.
Mehraufwendungen für das Arbeiten in Kleinstflächen
sind einzurechnen.
Menge: 12,000 m2

**02.01.0013 Oberboden liefern und andecken**
Oberboden liefern und in Vegetationsflächen
profilgerecht auftragen.
Bodengruppe 2 und 4 DIN 18 915 Teil 1.
Auftragsdicke bis 30 cm,
Mehraufwendungen für das Arbeiten in Kleinstflächen
sind einzurechnen.
Menge: 12,000 m2

**02.01.0014 Rasenansaat herstellen Bösch/Seit/Trenn*Feinplanum herst. Menge 20 g/m2***
Rasenansaat herstellen. Saatgut ohne Entmischung ausbringen und einarbeiten.
Ansaat auf Böschungen, Seitenstreifen, Trennstreifen
und Mulden.
Feinplanum herstellen.
Saatgutmenge 20 g/m2.
Saatgut 'RSM 7.2.1 Landschaftsrasen für Trockenlagen. Saatgut liefern.'
Menge: 12,000 m2

**02.01.0015 Asphaltbefestigung trennen, Schneiden Dicke bis 20 cm**
Asphaltbefestigung geradlinig trennen.
Trennen durch Schneiden einschl. einmaligem
nachschneiden und abtreppen,
Dicke der Befestigung bis 20 cm,
mit Fugenschneidegerät, Tiefe durchgehend,
anfallende Stoffe in Eigentum des AN übernehmen und
entsorgen einschl. Deponiekosten.
Menge: 85,000 m

**02.01.0016 Bit. Befestigungen bis 20 cm aufbrechen (Verwertungsklasse A)**
Asphaltbefestigung jeglicher Art einschl.
Asphalttragschicht aufbrechen und aufnehmen bzw.
fräsen.
Material = Verwertungsklasse A
Das Material ist von der Baustelle zu entfernen und
einer Verwertung nach Wahl des AN zuführen.
Der Nachweis der Verwertung ist zu erbringen.
Transportgebühren sind einzurechnen.
Dicke Decke: bis 20 cm
(Graben SWK sowie Stufengraben Anteil SWK + SWDL
mit Steuerkabel, siehe Richtzeichnung Stufengraben)
Menge: 32,000 m2

**02.01.0017 Bit. Befestigungen bis 20 cm aufbrechen, zwischenlagern (gefährlicher Abfall)**
Asphaltbefestigung jeglicher Art einschl.
Asphalttragschicht aufbrechen und aufnehmen bzw.
fräsen.
Material = (gefährlicher Abfall)
Das Material ist von der Baustelle zu entfernen und
auf dem Lagerplatz des AN für Beprobung und Deklaration
zwischenzulagern, einschl. Transport und Be- und Entladen.
Dicke Decke: bis 20 cm
(Bereich Startgrube Bahnhofstraße)
Menge: 23,000 m2

**02.01.0018 Entsorgung kontaminierter Asphalt als Zulage**
Entsorgung von kontaminiertem Asphalt
über SBB.
Abgerechnet wird auf Nachweis pro Tonne.
Abfallschlüsselnummer: 170 301
Transportkilometer zur Entsorgungsanlage: bis 150 km
Menge: 11,000 t

**02.01.0019 Anschluss a. Fuge m. Fugenm. herst .**
Anschluss der Aspahltdecke als Fuge mit Fugenmasse
herstellen,
Längs- und Querfuge, Übergang Asphalt bzw. Borde/Rinnen,
Ausführung in der Deckschicht aus Asphaltbeton
mit heiß verarbeitbarer elastischer Fugenmasse Typ N 1,
einschließlich zugehörigem und zuvor aufgetragenem
Voranstrichmittel.
Fugenspalttiefe = 40 mm,
Fugenspaltbreite = 10 mm,
Fugenspalt säubern, soweit erforderlich trocknen.
Menge: 85,000 m

*Hinweis: Nachfolgende 3 Positionen beinhalten den Asphalteinbau in der Bahnhofstraße (Kreisstraße 6627)*

**02.01.0020 Asphalttragsch. aus AC 22 T S herst*Dicke 12 cm Bitumen 50/70**
StL-Nr. 23113118941009
Asphalttragschicht aus Asphalttragschichtmischgut
AC 22 T S herstellen. Anlieferung des Asphaltmischguts
in thermoisolierten Transportbehältern.
In Verkehrsflächen 'der Belastungsklasse BK 1,8.'
Einbaudicke = 12 cm.
Bindemittel = 50/70.
Einbau 'von Hand.'
Menge: 55,000 m2

**02.01.0021 Bitumenemulsion aufsprühen Asphalt frisch, manuell**
Bitumenemulsion zur Herstellung des Schichtenverbundes
aufsprühen.
In Verkehrsflächen der Belastungsklasse bis 1,0.
Unterlage = Asphaltbefestigung, frisch.
(manuell)
Bindemittel = C60BP1-S.
Bindemittelmenge '150 bis 250 g/m2.'
Vor Einbau Asphaltdeckschicht.
Bereich: Kostebrauer Str.
Menge: 55,000 m2

**02.01.0022 Asphaltdecksch. aus AC 11 D S herst*Dicke 4 cm Bitumen 50/70**
StL-Nr. 2311331891200009
Asphaltdeckschicht aus Asphaltbeton für Asphaltdeckschichten AC 11 D S herstellen. Anlieferung des
Asphaltmischguts in thermoisolierten
Transportbehältern.
In Verkehrsflächen 'der Belastungsklasse BK 1,8.'
Einbaudicke = 4 cm.
Bindemittel = 50/70.
Einbau 'von Hand.'
Menge: 55,000 m2

*Hinweis: Nachfolgende 3 Positionen beinhalten den Asphalteinbau im Querweg und Am Bahndamm*

**02.01.0023 Asphalttragsch. aus AC 22 T N herst Bk1,8-Bk0,3*Dicke 8 cm Bitumen 50/70**
StL-Nr. 23113148152009
Asphalttragschicht aus Asphalttragschichtmischgut
AC 22 T N herstellen. Anlieferung des Asphaltmischguts
in thermoisolierten Transportbehältern.
In Verkehrsflächen der Belastungsklassen Bk1,8 bis
Bk0,3.
Einbaudicke = 8 cm.
Bindemittel = 50/70.
Einbau 'von Hand'
Menge: 55,000 m2

**02.01.0024 Bitumenemulsion aufsprühen Asphalt frisch, manuell**
Bitumenemulsion zur Herstellung des Schichtenverbundes
aufsprühen.
In Verkehrsflächen der Belastungsklasse bis 1,0.
Unterlage = Asphaltbefestigung, frisch.
(manuell)
Bindemittel = C60BP1-S.
Bindemittelmenge '150 bis 250 g/m2.'
Vor Einbau Asphaltdeckschicht.
Bereich: Kostebrauer Str.
Menge: 55,000 m2

**02.01.0025 Asphaltdecksch. aus AC 11 D N herst Bk1,8-Bk0,3*Dicke 4,0 cm Bitumen 50/70**
StL-Nr. 2311333811100009
Asphaltdeckschicht aus Asphaltbeton für Asphaltdeckschichten AC 11 D N herstellen. Anlieferung des
Asphaltmischguts in thermoisolierten
Transportbehältern.
In Verkehrsflächen der Belastungsklassen Bk1,8 bis
Bk0,3.
Einbaudicke = 4 cm.
Bindemittel = 50/70.
Einbau 'von Hand'
Menge: 55,000 m2

#### 02.02 Erd-und Verbauarbeiten

*Hinweis*
Vorbemerkungen Erd- und Verbauarbeiten
Die OK vorhandenes Gelände oder Straße abzüglich Oberflächenabtrag gilt als Niveau zur Abrechnung des Rohrgrabenaushubes/-verfüllens bzw. der Montagegruben für die Leitungsanlagen.

Den Bemerkungen zur Verkehrsführung und Aufrechterhaltung des Durchgangs- und Anliegerverkehrs,
welche in der Baubeschreibung stehen, sind zu berücksichtigen.
Lagerflächen für Aushubmaterial vor Ort steht nur in begrenztem Umfang zur Verfügung. Zwischentransporte des Aushubmaterials zum und vom Zwischenlagerplatz des Auftragnehmers sind für das wieder einzubauende Material einzukalkulieren.

Abrechnungsniveau für den Verbau bildet die Oberkante Gelände nach Oberflächenabtrag bzw. Nebenfläche zzgl. 0,10 m Überstand über der Geländeoberkante.

Die Abrechnung erfolgt ausschließlich mit senkrechten Wänden; Abböschen ist nicht erlaubt.

Die Grabentiefe ist in der Regel auf Rohrsohle zu beziehen. Die Stärke der Rohrwandung und Bettung -
sofern zutreffend zzgl. Betonauflager - wird nicht gesondert vergütet und ist einzukalkulieren.

Bodenersatz aus vorhandenem Verdrängungsmaterial aufgrund der Zulieferung von Rohrummantelung aus Kies-Sand-Gemisch ist vorrangig zu verwenden, erst dann wird eine Zulieferung gestattet. Bodenersatz aus
Verdrängungsmaterial wird nicht gesondert vergütet.

Die Tragfähigkeit der Rohrsohle ist durch den Auftragnehmer im Rahmen der Eigenüberwachung zu erbringen und dem Auftraggeber unaufgefordert vor der Leitungsverlegung zu übergeben. Gleiches gilt für Verdichtungsnachweise für verfüllte Gräben. Die Nachweise sind dem Auftraggeber bei Abnahme vorzulegen.

Bei Verwendung von Boden des AN, soweit zugelassen, ist unaufgefordert ein Nachweis über Herkunft und Klassifizierung nach EBV BM-F0 vorzulegen.

Für alle Erdarbeiten sind die Ergebnisse und Hinweise des geotechnischen Berichtes (Baugrundgutachten) zu berücksichtigen. Das Gutachten wird in digitaler Form der Ausschreibungsunterlage beigelegt.

Vorbemerkungen zur Sicherung und Freilegung von den Graben querenden Ver-/ Entsorgungsleitungen und Wurzeln:

Suchschlitze sowie Bodenaushub im Wurzelbereich von Bäumen haben per Hand zu erfolgen.

Für alle bei Suchschachtungen sowie bei Arbeiten aller Art aufgefundenen Kabel und Leitungen ist durch den Auftragnehmer eine Dokumentation über Höhe und Lage (bezogen auf OK Gelände) anzufertigen, welche dem Auftraggeber mit der Abrechnung der Leistung verwertbar zu übergeben ist (Aufmaß-/Haltungsblätter).

Desgleichen sind alle freigelegten Wurzeln mit einem Durchmesser größer 3 cm zu dokumentieren und den Graben querende Wurzeln in einem separatem Aufmaß festzuhalten mit dem zugehörigen Querschnitt.

Bei der Auswahl der Bautechnologie für die Erdarbeiten und Leitungsverlegung sind die teilweise sehr beengten Platzverhältnisse sowie teilweise Behinderungen durch Leistungen Dritter zu beachten. Die Bautechnologie ist entsprechend auszuwählen. Auf Grund der Abschnittsweisen Bauweise ist mit
Behinderungen durch mehrfache Bauunterbrechung, bis zur Verkehrsfreigabe der einzelnen Bauabschnitte, zu rechnen. Mehrkosten werden nicht gesondert vergütet und sind in die entsprechenden Positionen einzukalkulieren.

**02.02.0001 Suchschachtung**
Suchschachtung von Hand zum Auffinden von im Bestandsplan als lagemäßig unsicher bezeichnete und vermerkten
Medien aller Art nach DIN EN 1610 u. DIN 4124.

Die Leistung umfasst sowohl das vorsichtige Aufsuchen
der unsicheren Bestände als auch das zeitweilige
Sichern offener Schlitze sowie das Wiederverfüllen und
Verdichten bis zur Stand-Festigkeit.

Abrechnungsgrundlage ist das Aufmaß vor Ort, für die
Breite der Schlitze i.d.R. die Abrechnungsbestimmungen
in den Allgemeinen Technischen Vorschriften der VOB,
hier 0,60 m, (Gräben ohne betretbaren Arbeitsraum mit
senkrechten Wänden).

Nur auf Anweisung bzw. in Abstimmung mit der Bauleitung
für Voruntersuchungen zur Lage der verschiedenen Medien
wie Wasserleitung und Kabel jeglicher Art
Menge: 10,000 m3

**02.02.0002 Leitungsgraben herst., Kl. 3-5, Tiefe 0 bis 2,50 m, <= DN 100/d125 x 7,4**
Leitungsgraben herstellen Klassen 3 bis 5,
Homogenbereich entsprechend Baugrundgutachten
Tiefe 0 bis 2,50 m ab GOK zur Verlegung einer Leitung
<= PEHD d 125 x 7,4 im  Boden für Leitungsgraben profilgerecht ausheben.
Grabensohle verdichten
Straßenaufbruch und Aufnahme einer
Oberflächenbefestigung werden gesondert vergütet.
Bodenklasse 3 bis 5 bzw. Auffüllungen mit
Bauschuttresten mit einem Belastungsgrad < Z2 nach
LAGA bzw. < BM-F3 nach EBV.

Tiefe 0 bis 2,50 m, Verbau ist gemäß einschlägigen
Normen DIN 4124 und DIN EN 1610 einzukalkulieren.
Ebenso Erschwernisse für querende Medien im
Grabenprofil.
Verdrängungsmassen gehen in Eigentum des AN
und sind zu entsorgen.

Wasserhaltung wird gesondert vergütet.
Aushub zur Wiederverwendung zum Ziwschenlager des AN
transportieren sowie Liefern des Bodens vom
Zwischenlager und einschl. Leitungszone lagenweise
verdichtet einbauen.
Breite des Grabens gemäß DIN 4124
Menge: 10,000 m

**02.02.0003 TW Montagegrube herst., Kl. 3-5, Tiefe bis 2,5m, KP 1,2**
Trinkwasser Montagegrube herstellen Klassen 3 bis 5 Tiefe 0 bis 2,5 m, Boden für Baugrube ausheben. Straßenaufbruch und Aufnahme einer Oberflächenbefestigung werden gesondert vergütet. Bodenklasse 3 bis 5 bzw. Auffüllungen mit Bauschuttresten mit einem Belastungsgrad < Z2 nach LAGA bzw. < BM-F3 nach EBV.

Tiefe 0 bis 2,5 m, Verbau ist gemäß einschlägigen Normen DIN 4124 und DIN EN 1610 einzukalkulieren inklusive Erschwernisse durch querende Medien.

Wasserhaltung wird gesondert vergütet. Aushub zur Wiederverwendung auf Zwischenlager des AN transportieren, zum Verfüllen anfahren und einschl. Leitungszone lagenweise verdichten.

Die Größe der Montagegrube ist durch den AN anhand der Planunterlagen in Anbetracht der Wahl seiner Technologie zu bemessen.

Zur Montage von Knotenpunkt: 'K1, K2'
Menge: 2,000 St

**02.02.0004 Abfuhr ungeeign. Boden / Auffüllungen < BM-F3**
Abfuhr ungeeigneter Boden, und Auffüllungen < BM-F3,
Zum Verfüllen ungeeigneten oder überschüssigen Aushub,
abfahren und deponieren.
Der Nachweis über die Entsorgung ist dem AG vorzulegen.

Abrechnung nach Tonnen gemäß Wiegeschein.
Menge: 60,000 t

**02.02.0005 Boden liefern, in BG/LG einbauen**
Boden liefern in Baugrube/Leitungsgraben einbauen
Boden zum Massenausgleich zu dem abgefahrenen
Boden liefern, in Baugrube/Leitungsgraben einschl.
Vertiefungen infolge nicht tragfähiger, ausgehobener
Böden einbauen und verdichten. Material = Boden SW
(Sand weitgestuft)/GW (Kies weitgestuft) nach DIN
18196. Boden nach Verlegen der Leitung in Graben oder
in Baugrube  oberhalb der Leitungszone einbauen und
verdichten. Verdichten auf Verdichtungsgrad von Dpr.
min. 100 %. In der Leitungszone ist ein
Verdichtungsgrad von Dpr. min. 97 % zu erreichen.
Menge: 35,000 m3

**02.02.0006 Trassenwarnband liefern u. verlegen**
Trassenwarnband aus Verbundfolie PEw blau (TW) Breite
0,4 m, mit Stahldrahteinlage (beim verlegen von PE
Leitungen) liefern und ca 0,3 m über Rohrscheitel
verlegen.
Menge: 25,000 m

*Hinweis*
Sicherung v. im Graben befindl. Kabeln, Leitungen
Mehrkosten für Erschwernisse bei Erdarbeiten und Verbau
durch Kabel, Kanäle, Gas- und Wasserleitungen, einschl.
aller notwendigen Arbeiten zur Sicherung der Kabel und
Leitungen und einschl. der erforderlichen
Handschachtung sowie sorgfältiger Wiederverfüllung
unter Berücksichtigung der einschlägigen Vorschriften
aller Versorgungsträger. Bündel bis zu einer Breite von
60 cm gelten als eine Kreuzung bzw. Längsführung.

**02.02.0007 Kreuzungsstellen sichern**
Kreuzungsstellen sichern  Kreuzungsstelle Kabel oder
Leitung sichern.
Menge: 13,000 St

**02.02.0008 Längsführung in der Grabentrasse**
Längsführung in der Grabentrasse
Längsverlaufendes Kabel oder Leitung sichern.
Menge: 9,000 m

**02.02.0009 Querführung in der Grabentrasse**
Querführung in der Grabentrasse
Querverlaufendes Kabel oder Leitung sichern.
Menge: 17,000 m

**02.02.0010 Zulage Rohrgrabenaushub im Kronentraufbereich**
Zulage für die Behinderungen und Erschwernis beim
Rohrgrabenaushub und bei Verbauarbeiten durch in den Rohrgraben eindringenden bzw. querenden Wurzeln im
Kronentraufbereich. (DIN 18920 beachten)
Mit dem EP sind alle Aufwendungen für Sichern der
Wurzeln, Erschwernisse für Erd- (Handschachtung über
u. unter Kreuzungen) Verbau- und Verlegearbeiten
enthalten und gilt als Zulage zur Pos. "Baugrube für
Rohrleitungsgraben" U. a. ist einzurechnen, dass durch den
Wurzelbereich nur relativ kurze Bauabschnitte möglich
sind.
Außerdem ist zu berücksichtigen, dass der Verbau
unabhängig der gewährten Verbauart durch die Wurzeln
nicht lückenlos errichtet werden kann. Mit geeigneten
Maßnahmen sind die Lücken im Verbau fachgerecht zu
schließen.
Verletzungen der Baumkrone und des Stammes vermeiden.
Aushub im Bereich der Kronentraufe von Hand ausführen,
Wurzeln mit DU über 2 cm unversehrt erhalten, Wurzeln
mit DU 0,5 bis 2 cm weitgehend schonen. Unvermeidbare
Wurzelabtrennungen mit glattem Schnitt durchführen.
Schnitt-, Bruch- und Schürfwunden glattschneiden und
mit Wundbehandlungsmittel versehen.
Abgerechnet werden die von Hand ausgehobenen Grabenbereiche innerhalb der Kronentraufe von Bäumen.
Wurzeln beim Verfüllen und Verdichten vor Beschädigung schützen, Hohlräume einschlämmen.
Wurzelbereiche bis 0,3 m tief Kiessand 0/8 mm verfüllen.
Menge: 5,000 m

#### 02.03 Ausbau von Rohrleitungen

*Hinweis*
Vorbemerkungen Ausbau von Rohrleitungen, Armaturen:
Ausbau von Rohren, Formteilen und Armaturen einschl.
Ablängen der Leitungen. Aufladen, Abtransport und
Verwertung einschließlich aller Einbauten. Inklusive
anfallender Rohrschnitte. Der Ausführung dieser
Position erfolgt nur nach vorheriger Absprache mit der
Bauleitung des AG.

Der Ausbau und die Entsorgung von AZ-Rohren ist mit
besonderer Sorgfalt und unter Einhalten nachfolgend
beschriebenen Positionen vorzusehen.

**02.03.0001 Ausbau Rohrleitung VW PE-HD d 180 x 16,4**
Ausbau Rohrleitung von VW PE-HD d 180 x 16,4
Material ist entsprechend zu entsorgen.
Abrechnung auf Nachweis.
Menge: 2,000 m

**02.03.0002 Ausbau Rohrleitung VW PE-HD d 125 x 11,4**
Ausbau Rohrleitung von  VW PE-HD d 125 x 11,4
Material ist entsprechend zu entsorgen.
Abrechnung auf Nachweis.
Menge: 4,000 m

**02.03.0003 Rohrleitungsverschluss, bis DN 150**
Vorhandene und außer Betrieb genommene
Trinkwasserleitung bis DN 150 fachgerecht verschließen,
einschließlich Material und aller anfallenden
Nebenkosten.
Menge: 2,000 St

**02.03.0004 Rückbau aller oberirdisch sichtbarenTeile, TW**
Rückbau aller nicht mehr funktionstüchtigen oberirdisch
sichtbaren Teile (Trinkwasser) von Schiebern,
Ventilanbohrschellen, Hydranten und dazugehörige
Beschilderung usw. inklusive Wiederherstellung der
Oberflächenbefestigung entsprechend der Örtlichkeit.

Es sind alle im Zuge der Maßnahme außer Betrieb gehende
Einbauten auszubauen.

Material ist entsprechend zu entsorgen.
Abrechnung auf Nachweis.
Menge: 2,000 St

*Hinweis*
Vorbemerkungen Ausbau von AZ-Rohren:
Für den Ausbau von AZ-Rohren ist vor Beginn der
Arbeiten folgendes Material bereitzustellen:

- Absperrmaterial für Gefahrbereiche
- Gummistiefel
- Handbrause/Waschbürste und Wasserentnahmestelle
- Geeignetes Faserbindemittel mit Auftragevorrichtung
(Pinsel, Sprühflasche oder Drucksprühgerät) oder
reißfeste PE-Folie/ Klebeband geeigneter, sicher
verschließbarer und gemäß Nr. 9.3 Abs. 2 TRGS 519
gekennzeichneter Behälter (bei körnigen, gewebten oder
stückigen Abflen z. B. ausreichend fester
Kunststoffsack)
- Hydraulik-Rohrschneider für DN 100 bis DN 500 bzw.
Handrohrschneider für DN 50 bis DN 400 Langsamlaufende,
hartmetallbestückte Trengeräte (Sägen, Fräsen; maximal
4 Zähne/Zoll, vmax 1,5 m/s). Bei elektrisch betriebenen
Trenngeräten müssen diese mit einer geeigneten
Kapselung (Schutzart mindestens IP 54) ausgestattet
sein und über einen vorgeschalteten Fehlerstrom
(FI)-Schutzschalter (I = 30  mA) betrieben werden.
Bei überflutetem Graben dürfen nur nichtelektrisch
betriebene Geräte (Handsäge, Druckluftsäge oder
-fräse), die die obengenannten Kriterien erfüllen,
verwendet werden.
- Aufkleber "Achtung, enthält Asbest"
-Rohrhebeklammer oder Textilhebebänder für größere
Rohrnennweiten
-Atemschutzmaske (mindestens Schutzstufe P2)

**02.03.0005 Ausbau AZ-Rohr bis DN 150**
Rohr und Boden feucht halten
Vorgesehene Trennstellen feucht, gegebenenfalls mittels
Wasserstrahl und Handbrause/Waschbürste vom Restboden
reinigen.

AZ-Rohrstücke für Lagerung an der Baustelle oder für
Transport auf LKW vollständig mit Restfaserbindemittel
versiegeln oder vollständig in Folie einschlagen oder
im noch feuchten Zustand sofort in geeigneten Behälter
geben und diesen verschließen.

Abgerechnet wird nach laufendem Meter auszubauendem
Rohr.

Dimension:  bis DN 150
Menge: 2,000 m

**02.03.0006 Pauschale für die Entsorgung von AZ - Rohren**
Pauschale für die Entsorgung von AZ - Rohren
Hierzu ist das Elektronische Nachweis- und
Begleitscheinverfahren durchzuführen, alle anfallenden
Aufwendungen hierzu sind in diese Position
einzurechnen. Eine entsprechende Verwertungsanlage ist
durch den AN zu wählen.
Die Erzeugernummer sowie elektronische Signatur wird
durch den AG vorgegeben und ist im Zuge des Verfahrens
durch den AN abzufragen.
Menge: 1,000 psch

**02.03.0007 Entsorgung AZ-Rohr**
Die asbesthaltigen oder asbestkontaminierten Abfälle
dürfen nicht geworfen, geschüttet, zerkleinert oder
geschreddert werden und sind entsprechend den
Annahmebedingungen des örtlichen Abfallbeseitigers
unter Beachtung der gefahrgutrechtlichen Bestimmungen
zu verpacken. Für die Bereitstellung zum Transport sind
die Behältnisse oder Verpackungen nach Nummer 9.3 Abs.
2 der TRGS 519 zu kennzeichnen und vor dem Zugriff
Dritter zu sichern. Entsorgung gemäß den Anforderungen
des Merkblatts "Entsorgung asbesthaltiger Abfälle" der
Länderarbeitsgemeinschaft (LAGA). Transport und
Entsorgung sind in dieser Position abgedeckt.

Die Abrechnung erfolgt auf Nachweis gemäß Lieferschein
bzw. Entsorgungsnachweise der Deponie.
Menge: 0,100 t

#### 02.04 PE-Rohre

*Hinweis*
Vorbemerkungen Rohrverlegung
PE-HD-Rohrverlegung Rohre liefern und verlegen (Stangen
oder Ringbunde)

Die Rohrverlegungspositionen beinhalten:

- Liefern, Abladen und Ausfahren der Rohre auf der
Baustelle und auf äußere sichtbare Schäden prüfen
- Rohrverlegung bzw. erschwerte Rohrverlegung
(verbauter Graben, unter Hindernissen etc.)
- Rohrschnitte, Herstellung von Paßstücken
- Rohrverbindungen und Schweißverbindungen sowie
Schweißmuffen
- vorübergehende Verschlüsse von Leitungsteilen

**02.04.0001 PEHD d 125 x 7,4 liefern und verlegen**
PEHD Rohr gemäß Vortext liefern und verlegen

PEHD d 125 x 7,4 mm (PE100-RC, SDR17)
Mehraufwand für Kurz- und Passlängen einrechnen.
Menge: 20,000 m

#### 02.05 Gussformteile

*Hinweis*
Vorbemerkungen Gussformteile
Formstücke aus ducktilen Gußeisen mit Tyton- Muffen
oder Flansch in den Nenndruckstufen nach DIN 28 610,
Teil 1 und 2. Die Innen- und Außenbeschichtung ist mit
Epoxy-Pulverbeschichtung gemäß den Anforderungen
der Gütegemeinschaft Schwerer Korrosionsschutz (GSK)
auszuführen.

In die EP sind einzurechnen:

- Liefern abladen, erforderlichenfalls Zwischenlagern
und im Baufeld transportieren.
- Montage inkl. aller Dichtungselemente, Schrauben und
Muttern  (feuerverzinkt) usw.
- die Verlegung im Rohrgraben / Baugrube

**02.05.0001 E-Flex GGG DN 150 für AZ-Leitg. zugsicher**
Form- und Verbindungsstück aus duktilem
Gusseisen zu vorhandener Rohrleitung DN 150 AZ,
DN 150 PN 16 Universalkupplung E-Flex (zugsicher),
Beschichtung: Epoxy - Dickschicht
(Wirbelsinterverfahren EWS) nach GSK-Vorschriften min.
250 µm.
liefern und zugsicher einbauen.
Die Lieferung und der Einbau der Schrauben u. Muttern (feuerverzinkt),
einschl. entsprechender Unterlegscheiben, sowie der Dichtungen
sind einzukalkulieren.
Menge: 2,000 St

**02.05.0002 GGG-T-Stück DN 150/100**
T-Stück, innen und außen Epoxydharzbeschichtung für
Trinkwasser DIN EN 545, Flansch DIN EN 1092-2, PN 16,

DN '150/100'
Menge: 1,000 St

**02.05.0003 GGG-T-Stück DN 100/100**
T-Stück, innen und außen Epoxydharzbeschichtung für
Trinkwasser DIN EN 545, Flansch DIN EN 1092-2, PN 16,

DN '100/100'
Menge: 1,000 St

**02.05.0004 GGG-X-Stück DN 150**
X-Stück, innen und außen Epoxydharzbeschichtung für
Trinkwasser DIN EN 545, Flansch DIN EN 1092-2, PN 16,
DN '150'
(Verschluss am Knotenpunkt R1, R2 bei Bahn-km 92.675)
Menge: 2,000 St

#### 02.06 PE-Formteile

*Hinweis*
Vorbemerkungen PE-Formteile
Formstücke aus PE-HD

In die EP sind einzurechnen:

- liefern, abladen, erforderlichenfalls zwischenlagern
und im Baufeld transportieren.
- Montage inkl. aller Dichtungselemente, Schrauben,
Muttern usw.
- Herstellen der erforderlichen Schweißverbindung inkl.
Schweißmuffen
- die Verlegung im Rohrgraben
- herstellen von Paßstücken

**02.06.0001 Winkel PE-HD d 125 /45°**
Elektroschweißfitting,PE Formteil
d '125 x 7,4 / 45°'
Menge: 4,000 St

**02.06.0002 Winkel PE-HD d 125 /30°**
Elektroschweißfitting,PE Formteil
d '125 x 7,4 / 30°'
Menge: 1,000 St

**02.06.0003 Winkel PE-HD d 125 /22°**
Elektroschweißfitting,PE Formteil
d '125 x 7,4 / 22°'
Menge: 1,000 St

**02.06.0004 Winkel PE-HD d 125 /11°**
Elektroschweißfitting,PE Formteil
d '125 x 7,4  / 11°'
Menge: 1,000 St

**02.06.0005 Einschweißbund mit Losflansch DN 100/125 x 7,4**
Einschweißbund mit Stahlflansch
DN '100' /d125 x 7,4

'125 x 7,4'
Menge: 2,000 St

**02.06.0006 Einschweißbund mit Losflansch DN 100/125 x 11,4**
Einschweißbund mit Stahlflansch
DN '100' /d125 x 11,4

'125 x 11,4'
Menge: 2,000 St

#### 02.07 Armaturen

*Hinweis*
Vorbemerkungen Armaturen
Armaturen aus ducktilen Gußeisen nach vorgabe des AG In
die EP sind einzurechnen:

- liefern, abladen, erforderlichenfalls zwischenlagern
und im  Baufeld transportieren.

- Montage inkl. aller Dichtungselemente, Schrauben,
Muttern feuerverzinkt usw.

**02.07.0001 Absperrschieber KOS DN 100**
Schieber 5000 DIN 3352-4B weichdichtend mit Flanschen
und dreifacher O-Ring-Abdichtung, mit V4A-Spindel, Baulänge F5,
schwerer Korrosionsschutz innen u. außen mittels
EPOXY-Dickschicht (Wirbelsinterverfahren EWS) nach
GSK-Vorschrift mind. 250micrometer
Schließkörper GGG 50 mit aufvulkanisiertem
NBR-Kautschuk.
Wartungsfreie doppelte O-Ring-Spindelabdichtung mit
zusätzlichem Abstreifer.
Spindelabdichtung unter Druck durch
Teflon-Rückdichtung auswechselbar.
Entwässerter Schließkörper.
DN 100, PN16
Die Lieferung und der Einbau der Schrauben u. Muttern (feuerverzinkt),
einschl. entsprechender Unterlegscheiben, sowie der Dichtungen
sind einzukalkulieren.
Hersteller Fa. vonRoll hydrotec
Menge: 4,000 St

**02.07.0002 Absperrschieber KOS DN 150**
Schieber 5000 DIN 3352-4B weichdichtend mit Flanschen
und dreifacher O-Ring-Abdichtung, mit V4A-Spindel, Baulänge F5,
schwerer Korrosionsschutz innen u. außen mittels
EPOXY-Dickschicht (Wirbelsinterverfahren EWS) nach
GSK-Vorschrift mind. 250micrometer
Schließkörper GGG 50 mit aufvulkanisiertem
NBR-Kautschuk.
Wartungsfreie doppelte O-Ring-Spindelabdichtung mit
zusätzlichem Abstreifer.
Spindelabdichtung unter Druck durch
Teflon-Rückdichtung auswechselbar.
Entwässerter Schließkörper.
DN 150, PN16
Die Lieferung und der Einbau der Schrauben u. Muttern (feuerverzinkt),
einschl. entsprechender Unterlegscheiben, sowie der Dichtungen
sind einzukalkulieren.
Hersteller Fa. vonRoll hydrotec
Menge: 1,000 St

**02.07.0003 Straßenkappe Gusseisen liefern und einbauen, für Absperrarmaturen, Einbau in Pflasterflächen/Grünflächen**
Straßenkappe aus Gusseisen für
Absperrarmaturen Wasser DIN 4056,
Steg aus nichtrostendem Stahl,
mit Aufschrift "W" einschl. Tragplatte
aus Kunststoff liefern und höhengerecht
einbauen.
Bereich: Pflasterflächen / Grünflächen
Menge: 2,000 St

**02.07.0004 Straßenkappe (einwalzbar) mit integriertem Fugenring liefern und einbauen, für Schieberarmaturen**
Straßenkappe aus Kunststoff P 123 (Polyamid)
für den Einbau in Asphaltflächen (einwalzbar),
nach DIN 4056 verstärkter Deckelsitz und vergrößerte
Auflagefläche am Oberteil für besonders hohe
Beanspuchungen, höhenverstellbare Ausführung,
patentierte Höhenarretierung, mit integriertem Fugenring,
für Schieberarmaturen
bestehend aus Ober- und Unterteil liefern und
gemäß Herstellerangaben einbauen.
Oberteil in jeder beliebigen Höhe zu arretieren, ohne
Werkzeug und ohne zusätzliche Arretierhilfen.
- mit Gussdeckel GG 20
- Bolzen und Steg aus Niro (V2A)
- Temperaturbeständig: 240°C
- Druckbeständig: bis 250 kN
- Aufschrift: - W -
- Typ: 4056V-FUG
- Einbau nach ZTV Fug-StB

Fabrikat: G+W "Schweizer Model" od. gleichwertig
Menge: 3,000 St

**02.07.0005 Einbaugarnitur, Streckenschieber, Deckung 1,3 - 2,0 m**
Einbaugarnitur für Streckenschieber für Erdeinbau,
- stufenlos höhenverstellbares, dreiteiliges Gestänge
aus Vierkantstahl und Vierkantrohr, feuerverzinkt bzw.
Edelstahl, Niro- Spiralfedersystem mit Polyamidhülsen,
auszuggesichert, doppelwirkendes Edelstahl Druckstück
zur Adaption von Systemmuffen;
- integriert in vierteiligem, die Auszugkräfte minimierenden,
spritzgegossenem Hülsrohr aus Polyethylen mit
integrierten Schmutzdichtringen, oberer Hülsrohrabschnitt
mit integriertem Kunststoffvierkantschoner sowie
schmutzdichter und wasserabweisender Zentrierkappe,
vorbereitet für die Aufnahme von Beschriftungssteckern,
- mittels Verriegelung abnehmbare PE-Spezialglocke zur
Aufnahme von Schmutzscheiben,
individuell verlängerbar über Kupplungsgestänge und
Kupplungshülsrohre,
- einschl. erforderlicher Kuppelmuffen
aus Temperguss, durch spezielle Geometrie adaptier- und
tauschbar,
- einschl. eventuell notwendiger Verlängerung bestehend aus
Kupplungsstange aus Vierkantrohr, feuerverzinkt, mit
Kupplungsmuffe zur Adaption an Teleskopsystem sowie
doppelwirkendem Edelstahl Druckstück zur Adaption
von Systemmuffen, Nennweitenunabhängig;
Kupplungshülsrohr inkl. Kupplungssatz aus Polyethylen,
einseitig an Teleskopsystem Hülsrohr adaptierbar,
andererseits vorbereitet zur Adaption des
Teleskopsystem Glocke;
- einschl. Kunststoffschmutzscheibe (universal) mit
2 metallverstärkten Gummieinlegern zum passgenauen
abdichten des Hülsrohres gegen Versandung von unten,
in Glocke einrastbar;
liefern und nach Vorgabe des Herstellers fachgerecht
einbauen.
Einschl. aller notwendigen Neben- und Nacharbeiten für
die Höhenanpassung in Abhängigkeit von unterschiedlichen
Geländehöhen während der Bauphase (z.B. Straßenbau).
Für Rohrdeckung von 1,30 m bis 2,0 m
System: Kettler od. gleichwertig
Menge: 5,000 St

#### 02.08 Anbindungen

*Hinweis*
Vorbemerkungen Anbindungen
Erschwerniszuschlag für die Einbindung der neuen
Trinkwasserversorgungsleitung an die vorhandene in
Betrieb befindliche Versorgungsleitung.
Diese Position gilt nicht bei der Einbindung/Umbindung
von Hausanschlussleitungen sondern nur für
Versorgungsleitungen.

**02.08.0001 Erschwerniszus. Einbindung in Leitung VW AZ 150**
Zuschlag für Mehrleistungen beim Anschluss von
der neu verlegten TWL an die vorhandene Trinkwasserleitung
einschl. aller Nebenarbeiten, Entleeren der Bestandsleitung,
den dafür erforderlichen Rohrschnitten, eventuell
erforderlichen Pass- und Formstücken zum
lage-, höhen- und achsgleichen Anschluss und
Aufwand für die Abstimmung mit dem Wasserverband
zur Außer- und Inbetriebnahme der Bestandsleitung.

Material der vorh. Leitung: PE, GG, Stahl, AZ oä.
 Abmessungen der vorh. Leitung: DN 150

Abrechnung pro Anbindepunkt.
Menge: 1,000 St

**02.08.0002 Erschwerniszus. Einbindung in Leitung PE-HD d 125**
Zuschlag für Mehrleistungen beim Anschluss von
der neu verlegten TWL an die vorhandene Trinkwasserleitung
einschl. aller Nebenarbeiten, Entleeren der Bestandsleitung,
den dafür erforderlichen Rohrschnitten, eventuell
erforderlichen Pass- und Formstücken zum
lage-, höhen- und achsgleichen Anschluss und
Aufwand für die Abstimmung mit dem Wasserverband
zur Außer- und Inbetriebnahme der Bestandsleitung.

Material der vorh. Leitung: PE, GG, Stahl, AZ oä.
 Abmessungen der vorh. Leitung: DN 125 x 11,4

Abrechnung pro Anbindepunkt.
Menge: 1,000 St

**02.08.0003 Außer- und Inbetriebnahme**
Außerbetriebnahme der vorhandenen Leitungen und
Inbetriebnahme der neuen Leitungen.  Dies beinhaltet
auch die rechtzeitige Information  der Anwohner per
Handzettel über die zeitweise Unterbrechung der
Wasserversorgung.
Einschl. erforderliche Abstimmungen mit dem Wasserverband.
Menge: 2,000 St

#### 02.09 Allgemeine Arbeiten

**02.09.0001 Innendruckprüfung gemäß DVGW W 400-2 PEHD d 125 x 7,4, SDR17, PE 100-RC**
Innendruckprüfung gemäß DVGW W 400-2 für TW-
Druckleitung PEHD d 125 x 7,4  SDR17 PE 100-RC durchführen
einschl. Wasser liefern und beseitigen sowie aller anfallenden
Nebenarbeiten.
Aufwendungen für das Sichern der TWL-Leitung während der
Druckprüfung sind in den EH-Preis einzurechnen.
Die Innendruckprüfung ist für jeden fertiggestellten
Druckleitungsabschnitt durchzuführen.
Dadurch entstehende Mehrkosten werden nicht gesondert
vergütet und sind einzukalkulieren.
Menge: 91,000 m

**02.09.0002 Reinigen, Desinfizieren und Prüfen d 125 x 7,4**
Reinigen und Desinfizieren der TW-Leitung und
Durchführung der Prüfung von Wasserproben.
Rohrmaterial: PE 100-RC, d 125 x 7,4
vor Inbetriebnahme entsprechend DIN 1988: DVGW W 291;
DVGW W 346; Trinkwasserverordnung- TrinkwV etc.
Die zur Reinigung und Desinfektion erforderlichen
Stoffe, chem. Zusatzmittel, Wasser u.a. sind ohne
zusätzliche Vergütung zu liefern und nach Beendigung
der Teilleistung schadlos und unter Berücksichtigung
der geltenden Gesetze, Vorschriften und Richtlinien
etc. zu entsorgen. Die Entsorgung des Spülwassers
sowie Wasser aus der Desinfektion ist vorher der örtl.
BÜ schriftlich anzuzeigen.
Der Reinigungs- und Desinfektionsvorgang ist zu
protokollieren, das Protokoll ist der örtl. BÜ
unverzüglich zu übergeben. Als Protokoll ist
der im DVGW W 291
veröffentlichte Vordruck zu verwenden.

Desinfektionsmittel: Herlisil
Menge: 91,000 m

**02.09.0003 Keimfreimachung Einbindungen Ortsnetzleitungen**
Keimfreimachung der neuen Formteile und Armaturen sowie
der Anschlussbereiche der Einbindungen der
Ortsnetzleitungen.

Armaturen und Formstücke sind durch örtliche
Desinfektionsmaßnahmen nach DVGW W291 vor der Montage
keimfrei zu machen.
Menge: 1,000 psch

**02.09.0004 Hygienenachweis**
Für Hygienenachweis ist unabhängiges Umweltlabor
zu beauftragen.
Die Wasserproben sind auf folgende mikrobiologische Parameter
zu untersuchen:
- Koloniezahl (22°C, 36°C) - TrinkwV § 15 (1c)
- coliforme Bakterien - DIN EN ISO 9308-1
- Escherichia coli - DIN EN ISO 9308-1
- Enterokokken - DIN EN ISO 7899-2
- Pseudomonas aerugin. - DIN EN ISO 16266
Menge: 1,000 St

**02.09.0005 Aufschneiden Wasserleit. VW AZ DN 150**
Bestehende Wasserleitung aus GG, Stahl, AZ, PE, DN 150
durch geraden Schnitt trennen; abgetrennte Rohrstücke
(Länge nach Erfordernis) gehen in Eigentum des AN über
und sind von der Baustelle zu entfernen. Abgerechnet
wird je Rohrschnitt.
Menge: 2,000 St

**02.09.0006 Aufschneiden Wasserleit. VW PE-HD 125 x 11,4**
Bestehende Wasserleitung aus GG, Stahl, AZ, PE, DN 125
durch geraden Schnitt trennen; abgetrennte Rohrstücke
(Länge nach Erfordernis) gehen in Eigentum des AN über
und sind von der Baustelle zu entfernen. Abgerechnet
wird je Rohrschnitt.
Menge: 2,000 St

**02.09.0007 Prov: Absperr- und Spüleinrichtung**
Liefern und Einbauen einer Absperr- und Spüleinrichtung
für die TW-Hauptleitung nach Wahl AN.
Sämtliche dafür erforderlichen Materialien, Formstücke,
Armaturen etc. bleiben im Eigentum AN.
Nach der erfolgreichen Druckprüfung, Desinfizierung und
Spülung der TW-Hauptleitung ist die Absperr- und
Spüleinrichtung wieder rückzubauen und von der
Baustelle zu entfernen.
In den EH-Preis sind sämtliche für die Leistung
erforderlichen Materialien, Aufwendungen etc.,
insbesondere
- Anbindung der Absperr- und Spüleinrichtung an die
  neue TW-Leitung
- Liefern und Montieren der für das Spülen der Leitung
  erforderlichen Ableitung incl. Rückbau
- Liefern, Montieren und Rückbauen einer Zapfstelle an
  der Absperr- und Spüleinrichtung zur Entnahme von
Wasserproben.
Menge: 1,000 St

**02.09.0008 Fotodokumentation**
Fotodokumentation sämtlicher Einbindungen und
Schieberkreuze zur Vorlage und Freigabe  durch den AG.
Der AG behält sich vor, bei nicht Vorlage der
Dokumentation nachrichtlich entsprechende Stellen durch
und auf Kosten des AN freilegen zu lassen.
Menge: 1,000 psch

### 03 KREUZUNG BAHNSTRECKE

*Hinweis: Vorbemerkung*
Vorbemerkung

Die geplante Trinkwasserleitung PE d 125 kreuzt die Bahnanlage
der DB AG Strecke 6142 Berlin-Görlitz bei km 92,737.
Die Trassenkreuzung wurde bei der DB AG beantragt, die
Freigabe der DB AG liegt vor.
Es gilt die DWA A 125 und das DVGW-Arbeitsblatt GW 321
als Vertragsbestandteil.

Es ist die Ril 877  "Gas- und Wasserleitungskreuzungsrichtlinien" 2012 der DB Netz AG zu beachten.

Die Verlegung des neuen Mantelrohres PEHD d 225 x 20,5
(PE-100-RC, SDR 11, Schutzmantelrohr erfolgt nach DWA-A 125
(Punkt 6.1.3.3) im Horizontal-Spülbohrverfahren (HDD-Verfahren).

Weitere Hinweise zur Ausführung

Das geplante Mantelrohr PEHD d 225 x 20,5 (PE100-RC, SDR11)
wird auf einer Länge von ca. 74 m verlegt und besitzt einen zusätzlichen PP-Mantel, der das Kernrohr vor mechanischen Beschädigungen schützt.

Der Mindestbiegeradius des gewählten Rohres PEHD d 225 beträgt bei einer Rohrwandtemperatur von 0°C (50*dn; dn = Nennaußendurchmesser) ca. 11,0 m.
Es ist eine Vortriebsmaschine zu wählen, die den Krümmungsradius des Bohrgestänges von ca. 60 m nicht überschreitet.

Die Start- und Zielbaugruben für die Verlegung des Mantelrohres wurden in einem Abstand von ca. 30 m (bahnrechts) und ca. 34 m (bahnlinks) von der nächstgelegenen Gleisachse beidseitig der Bahnanlage angeordnet. Damit kann die Verlegung des Schutzrohres mit einem min. Bogenradius von ca. 60 m und mit einer Rohrdeckung im Bereich des Gleises von ca. 5,50 m erfolgen.
Die Mindestrohrdeckung im Bereich der ideellen Böschungslinie der Gleisanlage von 5,0 m ist zwingend einzuhalten.

Für die Durchführung der Spülbohrung ist nach Forderung der RIL 877 ein kabelgesteuertes Ortungsverfahren (Wire-Line-Verfahren) einzusetzen.

Für das Spülbohrverfahren ist die selbsterhärtende Bohrspülung Drill-mix
einzusetzen.

Die selbsthärtende Bohrspülung Drill-mix wurde für das Horizontal-Spülbohrverfahren entwickelt und gewährleistet eine komplette und homogene Verfüllung im Ringraum. Im erhärtenden Zustand können Setzungen im Erdreich dauerhaft verhindert werden.
Nach Ablauf der Verarbeitungszeit (ca. 2 Tage) härtet die Spülung langsam aus und bewirkt so eine kraftschlüssige Stabilisierung und eine erosionssichere Abdichtung des Bohrkanals.

Eine Beweissicherung der Gleislage mit Messung vor Beginn der Baumaßnahme und nach Abklingen aller Setzungen ist vorzunehmen.
Während und nach den Vortriebsarbeiten ist die Gleislage (1 Gleis) regelmäßig bis zum Abklingen der Setzungen zu überwachen.

Die zulässigen Zugkräfte nach DVGW-Arbeitsblatt GW 321 (PE100, SDR11,
PE d 225 = 131 kN (Rohrwandtemperatur max. 20°) sind zwingend einzuhalten.

Das für den Vortrieb beauftragte Unternehmen hat eine Zertifizierung nach DVGW-Arbeitsblatt GW 321 oder GW 302 der Gruppe GN2 nachzuweisen.
Es muss bereits vergleichbare Arbeiten im Bereich von Gleisen durchgeführt haben.
Das vom Bauherren beauftragte Unternehmen muss die für die Ausführung des Vortriebs im Bereich der Bahnanlage erforderliche Befähigung - Präqualifikation Bauen unter Eisenbahnbetrieb besitzen.
Beim Einsatz von Nachunternehmern muss auch der Nachunternehmer die o.g. Anforderungen erfüllen.
Entsprechende Nachweise des einzusetzenden Unternehmens und des vorgesehenen Personals müssen der anlagenverantwortlichen Stelle der DB vor Beginn der Bauarbeiten vorgelegt werden.

Die Pilotbohrung muss höhen-und lagemäßig dokumentiert werden und ist hierzu auf einen Bezugspunkt (OK-Schiene am Kreuzungsschnittpunkt) zu beziehen.
Beim Einzug des Rohrstrangs sind die Zugkräfte zwischen Einziehwerkzeug und Einziehkopf am Rohrstrang zu messen. Diese Messung ist wesentlich für die Rückverfolgbarkeit des Arbeitsganges.

Bei Pilot-, Aufweit- und gegebenenfalls Räumungsbohrungen sowie beim Einzug des Rohrstrangs sind außerdem zu erfassen:
- Zeitangaben
- Kennwerte der Bohrspülung
- Spülungsdruck
- Pumprate
- Bohrfortschritt
- Drehmoment
- Rotation (Pilotbohrung)
- Ortungsdaten (Pilotbohrung)
- Schubkraft (Pilotbohrung)
- Zugkraft (Aufweit-/ Räumungsbohrung, Einzug)
- Station des Aufweitwerkzeuges in der Bohrung (Aufweitbohrung)
- Station des Einziehwerkzeugs in der Bohrung (Einzug)
- Besonderheiten

einschl. liefern der Votriebsprotokolle.

Die Entwässerung des Mantelrohres wird mit einem Steigrohr aus PEHD d 63, welche beidseitig der Bahnanlage angeordnet werden, gewährleistet. Das Steigrohr wird mittels Anbohrschelle am Rohrscheitel des Mantelrohes angebracht. Das Rohrende wird mit einer Straßenkappe gesichert..

In dem Schutzrohr ist eine Trinkwasserleitung PEHD d 125 x 7,4 (PE100, SDR17) auf Gleitkufen Typ MF mini zu verlegen.

Der Ringspalt zwischen Mantelrohr und Trinkwasserleitung PEHD d 125 wird an den Mantelrohrenden mit Ringraumdichtungen (druckdicht bis 7 bar) dauerhaft abgedichtet. Die Schutzrohrenden werden zusätzlich mit Abschlussmanschetten Typ STM und Nirosta-Spannbändern verschlossen.

Die Start- und Zielgruben sind außerhalb des Druckbereiches der Gleisanlagen anzulegen. Der Verbau der Gruben ist nach den statischen Erfordernissen auszuführen.

Zur Einschätzung der Baugrundverhältnisse ist der Geotechnische Bericht für die geplante Trinkwasserleitung der Ingenieurbüro Bauer GmbH, Cottbus vom
vom 02.10.2025 zu beachten.

Die im Prüfbericht formulierten Forderungen der DB AG sind zu berücksichtigen und daraus resultierende Mehraufwendungen in die jeweiligen Positionen einzurechnen.

#### 03.01 Vorbereitung, Abstimmung, Dokumentation

*Hinweis: Vorbemerkungen zu Arbeiten im Gleisbereich*
Vorbemerkungen zu Arbeiten im Gleisbereich
der DB Netz AG

Ohne örtliche Einweisung sind Arbeiten auf bzw. am
Bahngelände nicht gestattet.

Die technischen Bedingungen, die während der
Bauausführung einzuhalten sind, ergeben sich aus den
gesetzlichen Bestimmungen, Vorschriften und technischen
Regelwerken.

Einzelheiten der Abstimmungen sind der fachtechnischen Stellungnahme
DB Netz AG zu entnehmen.

Die Bau- und Sicherungsüberwachung/ Sicherung auf der
Baustelle ist durch den AN bei  zugelassenen externen
Firmen  (mit  Zulassung der  DB InfraGO AG) vor Baubeginn zu
beauftragen und vertraglich zu binden.

**03.01.0001 Bau- und Sicherungsüberwachung**
Bau- und Sicherungsüberwachung/ Sicherung auf der
Baustelle für die Dauer der Arbeiten am Gleisbereich
durch eine Firma mit Zulassung der DB InfraGO AG.

Die zugelassene Firma muss den Nachweis über die
Verwendungsprüfung zum Bauüberwacher mit betrieblichen
Aufgaben gemäß  DS 046275 und DS 046276 und Nachweis
gemäß § 6 Abs. 3 der Verwaltungsvorschrift Bau des
Eisenbahnbundesamtes verfügen und vor Baubeginn
vorlegen.

- einschl. Gestellung der erforderlichen
  Sicherungsposten

- einschl. Aufstellen eines Sicherungs- und
  Havariekonzeptes mit Überwachungs- und Alarmplan für die
Baumaßnahme und Abstimmung darüber mit dem
  verantwortlichen BÜB/Anlagenveranntwortlichen (Alv) Oberbau
  rechtzeitig vor Baubeginn (einschl. Einholung der Bestätigung durch diesen).
Menge: 1,000 psch

**03.01.0002 Bahnbetriebliche Handlungen in Vorbereitung**
Bahnbetriebliche Handlungen in Vorbereitung
und im Rahmen der Bauausführung:

Die Auflagen der DB AG sind zu erfüllen.
Folgende Maßnahmen sind auszuführen:
- Alle Abstimmungen mit der DB AG, die im
  Rahmen der Gleiskreuzung erforderlich sind
- Beginn und Abschluss der Arbeiten anzeigen
- Übergabe aller Messprotokolle an den AG/BÜ und an
  die DB AG
- Betra Antragstellung e-workflow vollumfänglich nach Ril 406
  für 1 Gleis
- Ein objektspezifisches Messprogramm zur Überwachung
  der Gleislage während des grabenlosen Einbaus der Querung
  ist aufzustellen und mit dem verantwortlichen BÜB / Anlagenverantwortlichen (Alv) Oberbau rechtzeitig vor Baubeginn abzustimmen
  und von diesem bestätigen zu lassen.
- Die Vorgaben zur Bauausführung gemäß Ril 877.2301 sind
  nachweislich einzuhalten und umzusetzen.

Hinweis:
  Das Einmessung des Istzustandes der Gleisanlagen
  in der Achse des Rohrvortriebes und die
  Messtechnische Überwachung während und
  Kontrollmessung nach Abschluss des Rohrvortriebes
  erfolgt durch ein vom AN zu beauftragendes Vermessungsbüro.
  Es ist ausschließlich qualifiziertes Fachpersonal einzusetzen. Folgende
  Nachweise müssen erbracht werden:
  - Ausbildungs- und Studienabschlüsse
  - Erfahrungen mit gleichartigen Aufgaben
  - Besuch anerkannter Fortbildungsveranstaltungen im thematischen
  Kontext der anstehenden Aufgaben
Menge: 1,000 Psch

**03.01.0003 Dokumentation aller Arbeitsvorgänge**
Dokumentation
Alle Arbeitsvorgänge des Vortriebes müssen
unterBerücksichtigung der jeweiligen
verfahrensspezifischen Besonderheiten,
gemäß DWA-A125 (Punkt 7.2.6) und
DVGW-Arbeitsblatt GW 321 (Punkt 6.3.3),
protokolliert werden.
Menge: 1,000 psch

**03.01.0004 Abschlussbericht und Bauakte**
Abschlussbericht und Bauakte
gemäß DWA-A125 (Punkt 8.7) anfertigen.

Für die fertiggestellte Leitungsquerung ist
eine Bauakte nach Ril 809.0101 unter Berücksichtigung
von Ril 836.6001 anzufertigen und der DB AG (2x) zu
übergeben.

Folgende Unterlagen sind mindestens zu übergeben:
- Bahnlageplan mit eingetragener Leitungskreuzung /
Parallelverlegung (M 1:1000) - 2 fach
- Querschnitt entsprechend Bohrprotokoll und örtlicher Einmessung (unverzerrt)
- Schutzrohr:
    1. Materialzertifikat
    2. Abnahmeprüfzeugnis
    3. Rohrvortriebsprotokoll
    4. Protokoll über durchgeführten Schweißungen
- Leitungsrohr:
    1. Materialzertifikat
    2. Abnahmeprüfzeugnis
    3. Dichtigkeitsprüfung entsprechend der verlegten Leitung
    4. Protokoll über durchgeführten Schweißungen
- Beweissicherungsmessungen
- Abnahmeprotokolle mit eingemessenen Bahnkilometer
- Einmessung der tatsächlichen örtlichen Lage der Leitung auf Grenzzeichen
oder Vermessungszeichen, Dokumentation in einem Einmessungsfeldbuch und
im Liegenschaftsplan
Menge: 1,000 psch

#### 03.02 Bauseitige Leistungen

**03.02.0001 Absteckung und Kontrollmessung**
Absteckung und Kontrollmessungen auf Anweisung des AG einschl. Führen der Messprotokolle, unter Einschaltung eines öffentlich bestellten Vermessungsingenieurs, für alle Vortriebsstrecken, die Kosten des öffentlich bestellten Vermessungsingenieurs einrechnen.

Absteckung der Rohrleitungsachse und Aufstellen von Bestandsplänen.

Für den Rohrvortrieb ist Höhe, Richtung und Gefälle
durch Höhenbolzen und Achspflöcke (vor und hinter der
Startgrube) direkt an der Startgrube anzugeben.

Vor Vortriebsbeginn ist der Ansatzpunkt der Bohrung
zu kontrollieren und der Bohrfirma schriftlich zu
bestätigen.

Die Absteckung der Rohrleitungstrasse ist vorzunehmen.
Einmessen der Leitungsteile und Anfertigen von
Bestandszeichnungen.
Menge: 1,000 St

**03.02.0002 Setzungsmessungen durchführen**
Setzungskontrollmessungen vor, während und nach Beendigung
des Vortriebes ausführen.
Setzung messen, unter Einschaltung eines vereidigten Vermessungsingenieurs, für Setzungsmessungen im Einflussbereich des Rohrvortriebes, auf Messpunktketten unter Einbeziehung der Beweissicherungspunkte und Gleis- und Dammmesspunkte, einschl. Aufstellen eines Messpunktverzeichnisses und Führen der Messprotokolle nach Vorgabe des AG.
(Kosten für Vermessungsingenieur einrechnen.)
Das objektspezifische Messprogramm zur Überwachung der Gleisanlage muss mit dem verantwortlichen BÜB/Anlagenverantwortlichen (Alv) Oberbau rechtzeitig vor Baubeginn abgestimmt und von diesem bestätigt vorliegen.
Menge: 1,000 psch

**03.02.0003 Gleislagemonitoring durchführen**
Gleislagemonitoring im Bereich einer Leitungsverlegung mit Kreuzung eines in Betrieb befindlichen Eisenbahngleises herstellen, betreiben und zurückbauen.

Das Gleislagemonitoring ist für die Dauer sämtlicher Bauarbeiten im Einflussbereich der Gleisanlage durchzuführen.

Ausführung einschließlich:

- Erstellung eines Monitoringkonzeptes
- Abstimmung mit Auftraggeber, Bauüberwachung und zuständigen Stellen der DB InfraGO AG
- Festlegung und Einmessung von Referenz- und Messpunkten
- Lieferung, Montage, Vorhaltung, Betrieb und Demontage sämtlicher Mess- und Überwachungseinrichtungen
- Durchführung einer Nullmessung vor Beginn der Bauarbeiten
- Laufende Überwachung der Gleislage während der Bauausführung
- Messdatenerfassung, Dokumentation und Auswertung
- Sofortmeldung bei Erreichen vereinbarter Warn- und Eingreifwerte
- Bereitstellung der Messergebnisse an den Auftraggeber
- Abschlussdokumentation nach Beendigung der Arbeiten

Zu überwachen sind insbesondere:

- Höhenlage des Gleises
- Richtungslage
- Gleisverformungen und Setzungen

Die Ausführung hat gemäß den gültigen Regelwerken und Richtlinien der DB InfraGO AG sowie den anerkannten Regeln der Technik zu erfolgen.

Alle erforderlichen Nebenleistungen, Transporte, Betriebsstoffe, Datenübertragungen, Vorhaltungen sowie erforderliche Abstimmungen sind in den Einheitspreis einzurechnen.
Menge: 1,000 psch

**03.02.0004 Beweissicherungsverfahren Gleise 3Ausfertigungen**
STLB-Bau 2014-10 085
Beweissicherung im Einflussbereich der Rohrvortriebsarbeiten vor Beginn und nach Abschluss der Bauarbeiten für querende Gleise gemäß Zeichnung, in Abstimmung mit dem Grundstückseigentümer und dem Leitungsbetreiber, Durchführung der Beweissicherung durch einen Sachverständigen, die Kosten für den Sachverständigen sind einzurechnen, Zustand und Beschaffenheit feststellen und dokumentieren, durch Begehung mit schriftlichem Protokoll und Anfertigen von Lichtbildern, durch Befahrung mit TV-Kamera und Aufzeichnung auf Video-Bändern, Protokolle und Anlagen müssen durch Unterschrift des AG, des AN, der Grundstückseigentümer und der Leitungsbetreiber anerkannt sein, Vorlage aller Beweissicherungen zeitnah, Schlussbeweissicherung spätestens mit der Schlussrechnung, 3 Ausfertigungen der Protokolle und sonstiger Dokumentationen, 18 Lichtbilder.
Menge: 1,000 psch

**03.02.0005 Beweissicherungshilfsm.**
STLB-Bau 2014-10 085
Beweissicherungshilfsmittel anbringen und beseitigen, in Form von Mess- und Markierungspunkten.
Menge: 10,000 St

**03.02.0006 Dokumentation Rohrvortrieb Start- Zielbaugruben**
STLB-Bau 2014-10 085
Dokumentation über Ablauf, Ausführung und Kontrolle von Rohrvortrieb, Start- und Zielbaugruben, einschl. Vortriebsprotokollen, Absteck- und Bestandsplänen, Mess- und Beweissicherungsprotokollen, dem AG übergeben, 3 Ausfertigungen.
Menge: 1,000 psch

**03.02.0007 Gleitkufenringe**
Gleitkufenring für PE-HD-Rohr d 125,
Gleitkufen aus Kunststoff,
7 x MF midi 16,5, Steghöhe 16,5 mm, Abstand ca. 1,0 m
inkl. Schubsicherungsband, liefern und montieren.
Typ: SGM (Nr. 2698) oder gleichwertig
Menge: 73,000 St

**03.02.0008 Abschlussmanschette liefern und montieren**
Elastomere Abschlussmanschette Typ KO für nachträgliche Montage aus Neoprenkautschuk zur Abdichtung des Raumes zwischen Mantelrohr und Mediumrohr, komplett mit Spannbändern und Spannschlössern aus rostfreiem Stahl liefern und gemäß Einbauvorschrift des Herstellers montieren.
Außendurchm. Medienrohr: 125 mm (PEHD d 125x7,4 mm)
Innendurchmesser Schutzrohr: ca. 184 mm (PE d 225x20,5)
Außendurchmesser Schutzrohr: ca. 225 mm (zuzgl. Schutzmantel)
Lage des Mediumrohres im Schutzrohr: konzentrisch
Menge: 2,000 St

**03.02.0009 Ringraumdichtung liefern und einbauen**
Ringraumdichtung zur Abdichtung des Ringraumes zwischen
Mantelrohr PEHD d 225 x 20,5 und Trinkwasserleitung PE d 125
aus ineinandergreifenden Gummielementen, die durch
Schrauben, Muttern und Druckplatten im Ringraum verpreßt
werden, liefern und gemäß Einbauvorschrift des Herstellers
einbauen.
- Werkstoff Gummielemente: thermoplast. Elastomer
- Werkstoff Schrauben: Edelstahl V4A
- Außendurchmesser Mediumrohr: AD 125
- Innendurchmesser Mantelrohr: ID 184
- Anzahl der Elemente: 11
- Typ: DG 350 druckdicht bis 7 bar
Fabrikat: SGM oder gleichwertig
Menge: 2,000 St

**03.02.0010 Steigrohr PE d 63 inkl. Anbohrschelle und Straßenkappe liefern und einbauen**
Herstellung eines Steigrohres PEHD d 63 x 5,8, einschl. Herstellen der
Verbindung zum Schutzrohr PEHD d 225 x 20,5 (mit Schutzmantel) mittels
Anbohrschelle. Obere Anbohrung des Mantelrohres durchführen, einschl. Stellen des Bohrgerätes. Bohrgut geht ins Eigentum des AN über und ist von der Baustelle zu entfernen.
Ende Steigrohr mit passender Kunststoffkappe sichern. Rohrende mit
Hydrantenstraßenkappe aus Guss inkl. Tragplatte aus Kunststoff sichern,
Straßenkappe höhengerecht einbauen.

Einschl. Lieferung aller notwendigen Materialien und herstellen aller Verbindungen.

Anbohrschelle aus Duktilguss mit Epoxy-Beschichtung, Hauptdichtung aus EPDM, Schrauben aus Edelstahl A2, Muttern aus säurefestem Edelstahl A4, SBR-Gummibeschichtung an den Innenflächen verhindert derekten Kontakt zwischen der Schelle aus duktilem Gusseisen und der Rohroberfläche, Schraubenlöcher vollständig mit Epoxy beschichtet.
Anbohrschelle passend zum Mantelrohr PEHD d 225 x 20.5 mit Abgang 2"
System: AVK oder gleichwertig

Einschl. herstellen von Passlängen usw.
(Rohrverbindung nach Wahl des AN.)
Der Mehraufwand für die Entfernung des vorhandenen PP-Schutzmantels vor dem Einbau der Anbohrschelle ist ebenfalls in die Positionen einzurechnen.
Eine gesonderte Vergütung erfolgt nicht.

Länge Steigrohr bis 6,0 m.

Behinderungen beim Einbau des Steigrohres durch querende Leitungen, Kanäle und Kabel etc. sind in den EH-Preis einzurechnen.
Ausführung wie im Detail Steigrohr - Unterlage 5 Blatt 9 dargestellt.
Menge: 2,000 St

**03.02.0011 Einziehen des Medienrohres in Mantelrohr**
Einziehen des Medienrohres PEHD d 125 x 7,4 in das
Schutzrohr PEHD d 225 x 20,5 inkl.
aller erforderlichen Nebenarbeiten.
(Lieferung gesonderte Position)
Menge: 71,000 m

*Hinweis: Lieferung Rohrmaterial für Gleiskreuzung*

**03.02.0012 Trinkwasserleitung PEHD d 125 x 7,4 PE100-RC, SDR 17 liefern**
Trinkwasserleitung
PEHD d 125 x 7,4 SDR 17 PN10
Druckrohr aus PE 100-RC für
Trinkwasserversorgung nach DIN EN 12201,
liefern, laden, zwischenlagern und transportieren,
für Gleiskreuzung, einschl. Herstellen der Schweißverbindungen
mittels Heizelement-Stumpfschweißen.

Die Abrechnung erfolgt nach Grundrisslänge.
Alle erforderlichen Fomstücke sind im Einheitspreis
enthalten und werden nicht gesondert vergütet.
Menge: 71,000 m

#### 03.03 Leitungsverlegung Spülbohrverfahren

*Hinweis*
Vorbemerkungen Vortrieb
Bei der Kalkulation nachfolgender Positionen ist der vorhandene Baugrund (siehe beiliegendes Baugrundgutachten) zu berücksichtigen.
Die Verlegung in geschlossener Bauweise hat im steuerbaren horizontalen Spülbohrverfahren für Gas und Wasserrohrleitungen nach DVGW Regelwerk, Arbeitsblatt GW 321 zu erfolgen.
Die Vortriebsmaschine für die durchzuführende Spülbohrung ist entsprechend den Einsatzbedingungen zu wählen. Alle sich hieraus ergebenden Mehrkosten sind in die EP`s einzurechnen. Der Einsatz von Vortriebsmaschinen mit zu geringen Zug- und Schubkräften ist auszuschließen. Sich daraus ergebende Behinderungen im Bauablauf gehen zu Lasten des AN und werden nicht gesondert vergütet.

Für die Rohre muss ein DVGW - Zertifikat und eine Zulassung für Verlegung im Spülbohrverfahren nach nach DVGW GW 321 vorliegen. Richtungsänderungen sind nach dem zulässigen Krümmungsradien nach GW 321 auszuführen.

Grundsätzlich ist ebenfalls bei der Kalkulation zu berücksichtigen, dass die Arbeiten in der Nähe von Masten und dem Einspeisekabel der Oberleitungen erfolgen.
Der Einsatz geeigneter Technik ist einzukalkulieren.

Nach Beendigung der Vortriebsmaßnahme sind die Oberflächen wie vorgefunden wieder herzustellen.

**03.03.0001 Baustelle einrichten**
Baustelle einrichten, hierzu Geräte,
Werkzeuge, Materialien und sonstige
Betriebsmittel, die zur Durchführung der
Vortriebsleistungen (Spülbohr-Verfahren) erforderlich
sind, auf die Baustelle bringen, bereitstellen und
betriebsfertig aufstellen, einschl. aller
dafür notwendigen Arbeiten und vorhalten der
Gerätschaften.
Menge: 1,000 psch

**03.03.0002 Baustelle räumen**
Baustelle räumen, hierzu alle Geräte,
Werkzeuge, Materialien und sonstige
Betriebsmittel abbauen und abtransportieren.
Menge: 1,000 psch

**03.03.0003 Startgrube herstellen**
Herstellung der Baugrube in erforderlicher Größe,
als Startgrube für die Spülbohrung;
einschl. nachfolgender Vergrößerung der Baugrube für
das Herstellen der Rohrverbindung nach erfolgter
Leitungsverlegung.
Aushub in kombinierter Maschinen- Handschachtung
(40/60), Bodenklasse 3 - 5,
Verdrängter Boden ist abzutransportieren und der
Verwertung nach Wahl des AN zuzuführen.
Geeigneter Füllboden ist anzuliefern, einzubauen und zu
verdichten.
Verbau nach statischen und konstruktiven
Erfordernissen herstellen. Verbau nach Wahl des AN.
Behinderungen beim Herstellen und beim Verfüllen u.
Verdichten der Baugrube durch querende Leitungen,
Kanäle und Kabel anderer VU´s, durch notwendigen Verbau
etc. sind in den EH-Preis einzurechnen.
Menge: 1,000 St

**03.03.0004 Zielgrube herstellen**
Herstellung der Baugrube in erforderlicher Größe,
als Zielgrube für die Spülbohrung;
einschl. nachfolgender Vergrößerung der Baugrube für
das Herstellen der Rohrverbindung nach erfolgter
Leitungsverlegung.
Aushub in kombinierter Maschinen- Handschachtung
(40/60), Bodenklasse 3 - 5,
Verdrängter Boden ist abzutransportieren und der
Verwertung nach Wahl des AN zuzuführen.
Geeigneter Füllboden ist anzuliefern, einzubauen und zu
verdichten.
Verbau nach statischen und konstruktiven
Erfordernissen herstellen. Verbau nach Wahl des AN.
Behinderungen beim Herstellen und beim Verfüllen u.
Verdichten der Baugrube durch querende Leitungen,
Kanäle und Kabel anderer VU´s, durch notwendigen Verbau
etc. sind in den EH-Preis einzurechnen.
Menge: 1,000 St

**03.03.0005 Bergegrube herstellen**
Bergegrube zur Beseitigung eines Vortriebshindernisses
einschl. Bergung des Hindernisses oder zur Bergung des
Bohrkopfes bei unüberwindlichen Hindernissen in Bkl. 3-
5 herstellen.

Vergütet wird nur die tatsächlich erforderliche Größe.
Die möglichen Grubentiefen ergeben sich aus den
Rohrsohlen der Planung.

Einschl. aller erforderlichen Erd- und
Nebenarbeiten und des erforderlichen Verbaus.
Menge: 1,000 St

**03.03.0006 Stillstandszeit**
Stillstandszeit der Vortriebsanlage während der
Herstellung einer Begegrube bzw. Beseitigung oder
Bergung der Bohrkrone.
Menge: 1,000 d

**03.03.0007 Geräteeinsatz für Rohrvortrieb Vortr. Spülbohr.**
Gerät für Rohrvortrieb einsetzen. Der Einsatz umfasst
das betriebsbereite Aufstellen, Vorhalten, Abbauen und
Abfahren aller für das Rohrvortriebsverfahren erforderlichen Einrichtungen und Hilfsmittel.
Abgerechnet wird der Einsatz je Ansatzpunkt.
Vortriebsverfahren = Horizontal-Spülbohrverfahren.
Menge: 1,000 St

**03.03.0008 Leitung PE d 225 durch Vortrieb herstellen**
Leitungen durch Vortrieb einschließlich erforderlicher
Pilotbohrung und Aufweitungen unterirdisch herstellen.
Rohrleitung einziehen bzw. einpressen. Erforderliches
Spülmittel bereitstellen und beseitigen.
Es ist zwingend eine selbsterhärtende Bohrspülung (z.B. Drill-mix)
einzusetzen oder der Überschnitt muss mit einem Zement-Betonitgemsich
nach dem Rohreinzug hohlraumfrei verpresst werden.
Für die Durchführung der Spülbohrung ist nach Forderung der RIL 877 ein kabelgesteuertes Ortungsverfahren (Wire-Line-Verfahren) einzusetzen.
Baugrund nach ATV DIN 18 319 nach Unterlagen des AG.
Vortriebsrichtung, Solllinie und zulässige Abweichung nach Unterlagen des AG. Ausführung der notwendigen Messungen einschließlich Protokoll über den Verlauf des Vortriebs. Protokolle dem AG in 3-facher Ausfertigung übergeben.
Rohre nach Einzug reinigen.
Herstellen der Start- und Zielgrube wird gesondert vergütet.
Rohr :  PEHD d 225 x 20,5 mm
(SDR 11, PE100-RC, mit additivem PP-Schutzmantel)
gemäß PAS 1075 Typ 3,
Maximale Überdeckung über 1,5 m bis 5,6 m.
Vortriebsverfahren = Horizontal-Spülbohrverfahren.
Bodenklasse  '3 bis 5'
Mit Verkehrslast. Statische Berechnung aufstellen und liefern.
Einschl. aller erforderlichen Neben- und Schneidarbeiten.
Rohre in Stangen auf Baustelle lagernd.
Einschl. herstellen von Passlängen, Rohrverbindungen usw.
(Rohrverbindung nach Wahl des AN.
Der Mehraufwand für die Entfernung des vorhandenen
PP-Schutzmantels vor dem Schweißvorgang
ist ebenfalls in die Positionen einzurechnen.
Eine gesonderte Vergütung erfolgt nicht.
Die Abrechnung der Rohrlänge erfolgt nach Bestandsvermessung.
Menge: 71,000 m

**03.03.0009 PE-HD Rohr d 225 x 20,5 (mit additivem PP-Schutzmantel) liefern, lagern, transportieren**
PE-HD Schutzmantelrohr als Stangen frei Baustelle liefern, laden, zwischenlagern und transportieren.
Überschüssiges Rohrmaterial ist abzufahren und geht in das Eigentum des Auftragnehmers über (ohne Herstellung der Verbindung)
PE-Rohr: d 225 x 20,5
(PE 100-RC, SDR 11, mit additivem PP-Schutzmantel)
gemäß PAS 1075 Typ 3,
(Technologisch erforderliche Mehrlängen, die über die ausgewiesene
Schutzrohrlänge / Vortriebslänge hinaus geht, sind einzurechnen.)
Menge: 71,000 m

### 04 Rückbau vorhandene Bahnkreuzung

#### 04.01 alle Leistungen

*Hinweis*
Vorbemerkung

Für die Kalkulation der nachfolgenden Positionen sind  Unterlage 4, Blatt Nr. 3,
Unterlage 4, Blatt 5 sowie Unterlage 6, Blatt 2 maßgebend.

Für die Sicherung der bestehenden Bahnkreuzung werden folgende
Maßnahmen notwendig:
- Medienrohr PE d 180 aus dem vorhandenen
  Schutzrohr ST DN 800 auszubauen
- Verdämmen vom Schutzrohr

**04.01.0001 Ausbau Medienrohr aus Mantelrohr**
Ausbau Medienrohrs PE d 180
aus vorhandenen  Mantelrohr SR ST DN 800.
Ausbau erfolgt aus Baugruben.
Abrechnung auf Nachweis.
Die notwendigen Schneidarbeiten sind einzukalkulieren.
Sämtliche Ausbaustoffe verwerten nach Wahl des AN.
Menge: 19,000 m

**04.01.0002 Rückbau vorh. Leitung PE d 180**
Rückbau und Ausbau der vorhandenen PE-Leitung d 180.
Der Rückbau erfolgt jeweils ab den Knotenpunkten R1 bzw. R2
bis zum Schutzrohr ST DN 800. Einschließlich Trennen, Bergen,
Verladen und Abtransport der Rohrleitung.
Ausbaustoffe verwerten nach Wahl des AN.
Menge: 6,000 m

**04.01.0003 Verdämmen SR ST DN 800**
Verfüllen des SR ST DN 800;
Im Bereich Bahn-Km 92.675.
Zu verwendendes Verfüllmaterial = Blitzdämmer
von Firma Heidelberg Materials AG -
mit einer  Enddruckfestigkeiten nach 28 Tagen.

liefern und einbauen, inkl. aller erforderlichen
Zusatz- und Nebenleistungen, die für die vollständige
Verfüllung des Hohlraumes erforderlich sind.
Abgerechnet wird die Länge der zu verfüllenden
Rohrleitung.
Menge: 19,000 m

**04.01.0004 Baugrube für Ausbau Medienrohr herstellen, Kl. 3-5, Tiefe bis 2,5m**
Baugrube für Ausbau Medienrohr herstellen, Klassen 3 bis 5 Tiefe 0 bis 2,5 m, Boden für Baugrube ausheben. Straßenaufbruch und Aufnahme einer Oberflächenbefestigung werden gesondert vergütet. Bodenklasse 3 bis 5 bzw. Auffüllungen mit Bauschuttresten mit einem Belastungsgrad < Z2 nach LAGA bzw. < BM-F3 nach EBV.

Tiefe 0 bis 2,5 m, Verbau ist gemäß einschlägigen Normen DIN 4124 und DIN EN 1610 einzukalkulieren inklusive Erschwernisse durch querende Medien.

Wasserhaltung wird gesondert vergütet. Aushub zur Wiederverwendung auf Zwischenlager des AN transportieren, zum Verfüllen anfahren und einschl. Leitungszone lagenweise verdichten.

Die Größe der Montagegrube ist durch den AN anhand der Planunterlagen in Anbetracht der Wahl seiner Technologie zu bemessen.

Zum Rückbau der TWL PE d 180 aus vorhandenem SR St DN 800
Menge: 2,000 St
